# Ensayo sobre una muestra de mortero fresco, con determinación de: manejabilidad y densidad aparente

- Propiedad del archivo: CYPE INGENIEROS, S.A.
- Formato: FIEBDC-3/2002
- Ámbito geográfico: Colombia
- Divisa: COP
- Costes indirectos: 3.00 %
- Gastos generales: 13.00 %
- Beneficio industrial: 6.00 %
- IVA: 16.00 %

## X Control de calidad y ensayos

### XA Morteros, yesos, cales, escayolas y cementos

#### XAM Morteros

**XAM010** Ud Ensayo sobre una muestra de mortero fresco, con determinación de: manejabilidad y densidad aparente.
Ensayos a realizar en laboratorio acreditado en el área técnica correspondiente, sobre una muestra de mortero fresco, tomada en obra, para la determinación de las siguientes características: manejabilidad y densidad aparente. Incluso desplazamiento a obra e informe de resultados.
Incluye: Desplazamiento a obra. Toma de muestras. Realización de ensayos. Redacción de informe de los resultados de los ensayos realizados.
Criterio de medición de proyecto: Ensayo a realizar, según documentación del Plan de control de calidad.

| Código | Ud | Descripción | Rendimiento | Precio | Importe |
|---|---|---|---|---|---|
| mt49des010 | Ud | Repercusión de desplazamiento a obra para la toma de muestras. (material) | 1.000 | 1464.17 | 1464.17 |
| mt49moc020 | Ud | Toma en obra de muestras de mortero de cemento, cuyo peso no exceda de 50 kg. (material) | 1.000 | 63355.06 | 63355.06 |
| mt49moc050 | Ud | Ensayo para determinar la manejabilidad de un mortero fresco mediante la mesa de sacudidas. (material) | 1.000 | 133397.82 | 133397.82 |
| mt49moc100 | Ud | Ensayo para determinar la densidad aparente de una muestra de mortero fresco (mortero plástico o blando). (material) | 1.000 | 119903.71 | 119903.71 |
| mt49moc120 | Ud | Informe de resultados de los ensayos realizados sobre una muestra de mortero de cemento. (material) | 1.000 | 190065.18 | 190065.18 |
| % | % | Herramienta menor | 2 % | 508185.94 | 10163.72 |
|  |  | Costes directos |  |  | 518349.66 |
