# Lámina adhesiva transparente, de control solar, de 91x100 cm y 50 µm de espesor, color plata, para su aplicación en la cara interior del acristalamiento de carpintería exterior de fachada

- Propiedad del archivo: CYPE INGENIEROS, S.A.
- Formato: FIEBDC-3/2002
- Ámbito geográfico: Colombia
- Costes indirectos: 3.00 %
- Gastos generales: 13.00 %
- Beneficio industrial: 6.00 %
- IVA: 16.00 %

## Z Rehabilitación energética

### ZB Cerramientos verticales: sustitución o mejora de huecos de fachada

#### ZBS Protección solar: láminas adhesivas

**ZBS010** m² Lámina adhesiva transparente, de control solar, de 91x100 cm y 50 µm de espesor, color plata, para su aplicación en la cara interior del acristalamiento de carpintería exterior de fachada.
Aplicación de lámina adhesiva transparente, de control solar, de 91x100 cm y 50 µm de espesor, color plata, para su aplicación en la cara interior del acristalamiento de carpintería exterior de fachada. Incluso parte proporcional de cortes, remates, sellado perimetral y limpieza final.
Incluye: Limpieza de la superficie del vidrio. Humectación, mediante rociado, de las superficies a adherir. Aplicación y extendido de la lámina, mediante presión con rasqueta. Limpieza y secado de la superficie. Sellado perimetral.
Criterio de medición de proyecto: Número de unidades previstas, según documentación gráfica de Proyecto.
Criterio de medición de obra: Se medirá el número de unidades realmente ejecutadas según especificaciones de Proyecto.

| Código | Ud | Descripción | Rendimiento | Precio | Importe |
|---|---|---|---|---|---|
| mt21lmc010a | m² | Lámina adhesiva transparente, de control solar, de 91x100 cm y 50 µm de espesor, color plata, para su aplicación en la cara interior del acristalamiento, a base de resinas termoplásticas y sedimento de aleaciones metálicas. Incluso parte proporcional de sellado perimetral. (material) | 1.050 | 18.36 | 19.28 |
| mo055 | h | Oficial 1ª cristalero. (mano de obra) | 0.148 | 4.39 | 0.65 |
| mo110 | h | Ayudante cristalero. (mano de obra) | 0.148 | 3.24 | 0.48 |
| % | % | Costes directos complementarios | 2 % | 20.41 | 0.41 |
|  |  | Costes directos |  |  | 20.82 |
