# Rehabilitación energética de edificio mediante la incorporación de celosía fija con sujeciones de acero galvanizado y lamas fijas de PVC, montada mediante atornillado en obra de mampostería

- Propiedad del archivo: CYPE INGENIEROS, S.A.
- Formato: FIEBDC-3/2002
- Ámbito geográfico: Colombia
- Costes indirectos: 3.00 %
- Gastos generales: 13.00 %
- Beneficio industrial: 6.00 %
- IVA: 16.00 %

## Z Rehabilitación energética

### ZB Cerramientos verticales: sustitución o mejora de huecos de fachada

#### ZBZ Protección solar: celosías

**ZBZ040** m² Rehabilitación energética de edificio mediante la incorporación de celosía fija con sujeciones de acero galvanizado y lamas fijas de PVC, montada mediante atornillado en obra de mampostería.
Rehabilitación energética de edificio mediante la incorporación de celosía fija con lamas fijas de PVC, colocadas sobre cremalleras fijas de perfiles tipo Omega de acero galvanizado, recibidas a la obra con chazos de nylon y tornillos de acero. Incluso parte proporcional de patas de agarre, elaboración en taller y ajuste final en obra.
Incluye: Replanteo. Presentación y nivelación. Resolución de las uniones de la subestructura a los paramentos. Montaje de elementos complementarios.
Criterio de medición de proyecto: Superficie medida según documentación gráfica de Proyecto, deduciendo los huecos de superficie mayor de 3 m².
Criterio de medición de obra: Se medirá la superficie realmente ejecutada según especificaciones de Proyecto, deduciendo los huecos de superficie mayor de 3 m².

| Código | Ud | Descripción | Rendimiento | Precio | Importe |
|---|---|---|---|---|---|
| mt26aaa033 | Ud | Repercusión, por m² de celosía, de elementos de fijación sobre obra de mampostería: chazos de nylon y tornillos de acero. (material) | 1.000 | 1.66 | 1.66 |
| mt24pce010a | m² | Celosía fija de lamas de PVC. (material) | 1.000 | 26.43 | 26.43 |
| op00ato010 |  | Atornillador. | 1.000 | 0.00 | 0.00 |
| mo018 | h | Oficial 1ª cerrajero. (mano de obra) | 0.177 | 4.13 | 0.73 |
| mo059 | h | Ayudante cerrajero. (mano de obra) | 0.177 | 3.01 | 0.53 |
| % | % | Costes directos complementarios | 2 % | 29.35 | 0.59 |
|  |  | Costes directos |  |  | 29.94 |
