# ZCA042

- Propiedad del archivo: CYPE INGENIEROS, S.A.
- Formato: FIEBDC-3/2002
- Ámbito geográfico: Colombia
- Costes indirectos: 3.00 %
- Gastos generales: 13.00 %
- Beneficio industrial: 6.00 %
- IVA: 16.00 %

## Z Rehabilitación energética

### ZC Calefacción, climatización y A.C.S.

#### ZCA Agua caliente

**ZCA042** Ud Rehabilitación energética de edificio mediante la colocación, en sustitución de equipo existente, de termoacumulador a gas natural, de condensación, para el servicio de A.C.S., de suelo, cámara de combustión estanca y tiro forzado, capacidad útil 217 l, diámetro 705 mm, altura 1405 mm, potencia útil 30,6 kW.
Rehabilitación energética de edificio mediante la colocación, en sustitución de equipo existente, de termoacumulador a gas natural, de condensación, para el servicio de A.C.S., de suelo, cámara de combustión estanca y tiro forzado, capacidad útil 217 l, diámetro 705 mm, altura 1405 mm, potencia útil 30,6 kW, con quemador Cyclonic, encendido electrónico, cámara de combustión, intercambiador y cuba de acero vitrificado, aislamiento térmico de 50 mm de espesor de espuma de poliuretano libre de CFC, envolvente de chapa barnizada en color gris metalizado, ánodos de magnesio, registro de limpieza, panel de control con diagnóstico y lectura digital de la temperatura y el estado, válvula de vaciado y grupo de seguridad, sin incluir el ducto para evacuación de los productos de la combustión que enlaza el acumulador con la chimenea. Incluso soporte y anclajes de fijación a paramento vertical, llaves de corte de esfera, válvula de seguridad y latiguillos flexibles, tanto en la entrada de agua como en la salida. Totalmente montado, conexionado y probado.
Incluye: Replanteo del aparato. Fijación en paramento mediante elementos de anclaje. Colocación del aparato y accesorios. Conexionado con las redes de conducción de agua, eléctrica y de tierra. Puesta en marcha.
Criterio de medición de proyecto: Número de unidades previstas, según documentación gráfica de Proyecto.
Criterio de medición de obra: Se medirá el número de unidades realmente ejecutadas según especificaciones de Proyecto.

| Código | Ud | Descripción | Rendimiento | Precio | Importe |
|---|---|---|---|---|---|
| mt38agc040aa | Ud | Termoacumulador a gas natural, de condensación, para el servicio de A.C.S., de suelo, cámara de combustión estanca y tiro forzado, capacidad útil 217 l, diámetro 705 mm, altura 1405 mm, potencia útil 30,6 kW, con quemador Cyclonic, encendido electrónico, cámara de combustión, intercambiador y cuba de acero vitrificado, aislamiento térmico de 50 mm de espesor de espuma de poliuretano libre de CFC, envolvente de chapa barnizada en color gris metalizado, ánodos de magnesio, registro de limpieza, panel de control con diagnóstico y lectura digital de la temperatura y el estado, válvula de vaciado y grupo de seguridad. (material) | 1.000 | 6640.41 | 6640.41 |
| mt37sve010f | Ud | Válvula de esfera de latón niquelado para roscar de 1 1/2". (material) | 2.000 | 19.11 | 38.22 |
| mt38www011 | Ud | Material auxiliar para instalaciones de A.C.S. (material) | 1.000 | 1.58 | 1.58 |
| mo004 | h | Oficial 1ª calefactor. (mano de obra) | 5.156 | 4.21 | 21.71 |
| mo103 | h | Ayudante calefactor. (mano de obra) | 5.156 | 2.99 | 15.42 |
| % | % | Costes directos complementarios | 2 % | 6717.34 | 134.35 |
|  |  | Costes directos |  |  | 6851.69 |

| Código | Ud | Descripción | Precio |
|---|---|---|---|
| mo008 | h | Oficial 1ª plomero. (mano de obra) | 4.21 |
| mo107 | h | Ayudante plomero. (mano de obra) | 2.99 |
