# ZCC125

- Propiedad del archivo: CYPE INGENIEROS, S.A.
- Formato: FIEBDC-3/2002
- Ámbito geográfico: Colombia
- Costes indirectos: 3.00 %
- Gastos generales: 13.00 %
- Beneficio industrial: 6.00 %
- IVA: 16.00 %

## Z Rehabilitación energética

### ZC Calefacción, climatización y A.C.S.

#### ZCC Calderas a gasóleo

**ZCC125** Ud Rehabilitación energética de edificio mediante la colocación, en sustitución de equipo existente, de caldera de pie, de baja temperatura, con cuerpo de fundición de hierro GL 180M, 3 pasos de humos rodeando completamente el hogar enteramente refrigerado por agua, fuerte aislamiento térmico, puerta frontal con posibilidad de giro a izquierda o a derecha, para quemador presurizado de gasóleo o gas, potencia útil de 40 a 52 kW, peso 227 kg, dimensiones 787x600x1111 mm, de 4 elementos ensamblados, con cuadro de regulación para la regulación de la caldera en función de la temperatura exterior, de un circuito de calefacción, del circuito de A.C.S. y del circuito de recirculación de A.C.S., con sonda de temperatura exterior,.
Rehabilitación energética de edificio mediante la colocación, en sustitución de equipo existente, de caldera de pie, de baja temperatura, con cuerpo de fundición de hierro GL 180M, 3 pasos de humos rodeando completamente el hogar enteramente refrigerado por agua, fuerte aislamiento térmico, puerta frontal con posibilidad de giro a izquierda o a derecha, para quemador presurizado de gasóleo o gas, potencia útil de 40 a 52 kW, peso 227 kg, dimensiones 787x600x1111 mm, de 4 elementos ensamblados, con cuadro de regulación para la regulación de la caldera en función de la temperatura exterior, de un circuito de calefacción, del circuito de A.C.S. y del circuito de recirculación de A.C.S., con sonda de temperatura exterior, válvula de seguridad, purgadores, pirostato y desagüe a sumidero para el vaciado de la caldera y el drenaje de la válvula de seguridad, sin incluir el ducto para evacuación de los productos de la combustión que enlaza la caldera con la chimenea. Totalmente montada, conexionada y puesta en marcha por la empresa instaladora para la comprobación de su correcto funcionamiento.
Incluye: Replanteo. Presentación de los elementos. Montaje de la caldera y sus accesorios. Conexionado con las redes de conducción de agua, de gasóleo, de salubridad y eléctrica, y con el ducto de evacuación de los productos de la combustión. Puesta en marcha.
Criterio de medición de proyecto: Número de unidades previstas, según documentación gráfica de Proyecto.
Criterio de medición de obra: Se medirá el número de unidades realmente ejecutadas según especificaciones de Proyecto.

| Código | Ud | Descripción | Rendimiento | Precio | Importe |
|---|---|---|---|---|---|
| mt38cbu045ab | Ud | Caldera de pie, de baja temperatura, con cuerpo de fundición de hierro GL 180M, 3 pasos de humos rodeando completamente el hogar enteramente refrigerado por agua, fuerte aislamiento térmico, puerta frontal con posibilidad de giro a izquierda o a derecha, para quemador presurizado de gasóleo o gas, potencia útil de 40 a 52 kW, peso 227 kg, dimensiones 787x600x1111 mm, de 4 elementos ensamblados, con cuadro de regulación para la regulación de la caldera en función de la temperatura exterior, de un circuito de calefacción, del circuito de A.C.S. y del circuito de recirculación de A.C.S., con sonda de temperatura exterior. (material) | 1.000 | 3614.84 | 3614.84 |
| mt38ccg100a | Ud | Quemador presurizado modulante para gasóleo, de potencia máxima 120 kW, con encendido electrónico. (material) | 1.000 | 862.66 | 862.66 |
| mt37svs010a | Ud | Válvula de seguridad, de latón, con rosca de 1/2" de diámetro, tarada a 3 bar de presión. (material) | 1.000 | 3.92 | 3.92 |
| mt37sgl020d | Ud | Purgador automático de aire con boya y rosca de 1/2" de diámetro, cuerpo y tapa de latón, para una presión máxima de trabajo de 6 bar y una temperatura máxima de 110°C. (material) | 2.000 | 6.13 | 12.26 |
| mt38www050 | Ud | Desagüe a sumidero, para el drenaje de la válvula de seguridad, compuesto por 1 m de tubo de acero negro de 1/2" y embudo desagüe, incluso parte proporcional de accesorios y piezas especiales. (material) | 1.000 | 16.38 | 16.38 |
| mt35aia010a | m | Tubo curvable de PVC, corrugado, de color negro, de 16 mm de diámetro nominal, para canalización empotrada en obra de mampostería (paredes y techos). Resistencia a la compresión 320 N, resistencia al impacto 1 julio, temperatura de trabajo -5°C hasta 60°C, con grado de protección IP 545, no propagador de la llama. (material) | 10.000 | 0.29 | 2.90 |
| mt35cun020a | m | Cable unipolar ES07Z1-K (AS), no propagador de la llama, con conductor multifilar de cobre clase 5 (-K) de 1,5 mm² de sección, con aislamiento de compuesto termoplástico a base de poliolefina libre de halógenos con baja emisión de humos y gases corrosivos (Z1), siendo su tensión asignada de 450/750 V. (material) | 20.000 | 0.45 | 9.00 |
| mt38ccg011a | Ud | Puesta en marcha del quemador para gasóleo. (material) | 1.000 | 163.80 | 163.80 |
| mt38www010 | Ud | Material auxiliar para instalaciones de calefacción. (material) | 1.000 | 1.83 | 1.83 |
| mt37www010 | Ud | Material auxiliar para instalaciones hidráulicas. (material) | 1.000 | 1.24 | 1.24 |
| mo004 | h | Oficial 1ª calefactor. (mano de obra) | 4.796 | 4.21 | 20.19 |
| mo103 | h | Ayudante calefactor. (mano de obra) | 4.796 | 2.99 | 14.34 |
| % | % | Costes directos complementarios | 2 % | 4723.36 | 94.47 |
|  |  | Costes directos |  |  | 4817.83 |

| Código | Ud | Descripción | Precio |
|---|---|---|---|
| mo008 | h | Oficial 1ª plomero. (mano de obra) | 4.21 |
| mo107 | h | Ayudante plomero. (mano de obra) | 2.99 |
