# Desmontaje de caldera eléctrica

- Propiedad del archivo: CYPE INGENIEROS, S.A.
- Formato: FIEBDC-3/2002
- Ámbito geográfico: Colombia
- Costes indirectos: 3.00 %
- Gastos generales: 13.00 %
- Beneficio industrial: 6.00 %
- IVA: 16.00 %

## Z Rehabilitación energética

### ZC Calefacción, climatización y A.C.S.

#### ZCD Desmontaje de equipo existente

**ZCD020** Ud Desmontaje de caldera eléctrica, de 200 kW de potencia calorífica máxima soportes de fijación y bancada metálica de apoyo, con medios manuales y mecánicos y carga mecánica de escombros sobre camión o contenedor.
Desmontaje de caldera eléctrica y sus componentes, de 200 kW de potencia calorífica máxima, con medios manuales y mecánicos, previa desconexión de las redes de suministro y evacuación, y obturación de las conducciones conectadas a los elementos. Incluso parte proporcional de desmontaje de accesorios soportes de fijación y bancada metálica de apoyo, limpieza, acopio, retirada y carga mecánica de escombros sobre camión o contenedor.
Incluye: Desconexión de las redes de suministro y evacuación. Desmontaje de la caldera y de sus componentes. Obturación de las conducciones conectadas al elemento. Retirada y acopio del material desmontado. Limpieza de los restos de obra. Carga mecánica del material desmontado y los restos de obra sobre camión o contenedor.
Criterio de medición de proyecto: Número de unidades previstas, según documentación gráfica de Proyecto.
Criterio de medición de obra: Se medirá el número de unidades realmente desmontadas según especificaciones de Proyecto.

| Código | Ud | Descripción | Rendimiento | Precio | Importe |
|---|---|---|---|---|---|
| mq04cag010a | h | Camión con grúa de hasta 6 t. (maquinaria) | 2.296 | 37.38 | 85.82 |
| mo004 | h | Oficial 1ª calefactor. (mano de obra) | 2.633 | 4.21 | 11.08 |
| mo103 | h | Ayudante calefactor. (mano de obra) | 2.633 | 2.99 | 7.87 |
| mo113 | h | Peón de obra blanca. (mano de obra) | 0.987 | 2.88 | 2.84 |
| % | % | Costes directos complementarios | 2 % | 107.61 | 2.15 |
|  |  | Costes directos |  |  | 109.76 |
