# Rehabilitación energética de edificio mediante la colocación, en sustitución de equipo existente, de caldera mural mixta eléctrica para calefacción y A.C.S., potencia de 4,5 kW

- Propiedad del archivo: CYPE INGENIEROS, S.A.
- Formato: FIEBDC-3/2002
- Ámbito geográfico: Colombia
- Costes indirectos: 3.00 %
- Gastos generales: 13.00 %
- Beneficio industrial: 6.00 %
- IVA: 16.00 %

## Z Rehabilitación energética

### ZC Calefacción, climatización y A.C.S.

#### ZCI Calderas eléctricas

**ZCI011** Ud Rehabilitación energética de edificio mediante la colocación, en sustitución de equipo existente, de caldera mural mixta eléctrica para calefacción y A.C.S., potencia de 4,5 kW.
Rehabilitación energética de edificio mediante la colocación, en sustitución de equipo existente, de caldera mural mixta eléctrica para calefacción y A.C.S., potencia de 4,5 kW, constituida por cuerpo de caldera, envolvente, vaso de expansión, bomba, termostato y todos aquellos componentes necesarios para su funcionamiento incorporados en su interior; incluso accesorios de fijación. Totalmente montada, conexionada y probada.
Incluye: Replanteo mediante plantilla. Colocación y fijación de la caldera y sus componentes. Nivelación de los elementos. Conexionado de los elementos a la red. Puesta en marcha.
Criterio de medición de proyecto: Número de unidades previstas, según documentación gráfica de Proyecto.
Criterio de medición de obra: Se medirá el número de unidades realmente ejecutadas según especificaciones de Proyecto.

| Código | Ud | Descripción | Rendimiento | Precio | Importe |
|---|---|---|---|---|---|
| mt38cme010o | Ud | Caldera mural mixta eléctrica para calefacción y A.C.S., potencia de 4,5 kW, constituida por cuerpo de caldera, envolvente, vaso de expansión, bomba, termostato y todos aquellos componentes necesarios para su funcionamiento incorporados en su interior; incluso accesorios de fijación. (material) | 1.000 | 1787.96 | 1787.96 |
| mt38www012 | Ud | Material auxiliar para instalaciones de calefacción y A.C.S. (material) | 1.000 | 2.29 | 2.29 |
| mo004 | h | Oficial 1ª calefactor. (mano de obra) | 3.557 | 4.21 | 14.97 |
| mo103 | h | Ayudante calefactor. (mano de obra) | 3.557 | 2.99 | 10.64 |
| % | % | Costes directos complementarios | 2 % | 1815.86 | 36.32 |
|  |  | Costes directos |  |  | 1852.18 |
