# Rehabilitación energética de edificio mediante la colocación

- Propiedad del archivo: CYPE INGENIEROS, S.A.
- Formato: FIEBDC-3/2002
- Ámbito geográfico: Colombia
- Costes indirectos: 3.00 %
- Gastos generales: 13.00 %
- Beneficio industrial: 6.00 %
- IVA: 16.00 %

## Z Rehabilitación energética

### ZC Calefacción, climatización y A.C.S.

#### ZCM Unidades autónomas de climatización

**ZCM115** Ud Rehabilitación energética de edificio mediante la colocación, en sustitución de equipo existente, de unidad interior de aire acondicionado, de techo, con descarga directa, sistema aire-aire multi-split, para gas R-410A, bomba de calor, alimentación monofásica (230V/50Hz), potencia frigorífica nominal 5 kW, potencia calorífica nominal 5,8 kW, kit de interface.
Rehabilitación energética de edificio mediante la colocación, en sustitución de equipo existente, de unidad interior de aire acondicionado, de techo, con descarga directa, sistema aire-aire multi-split, para gas R-410A, bomba de calor, alimentación monofásica (230V/50Hz), potencia frigorífica nominal 5 kW (temperatura de bulbo seco 27°C, temperatura de bulbo húmedo 19°C), potencia calorífica nominal 5,8 kW (temperatura de bulbo seco 20°C), de 210x1070x690 mm, nivel sonoro (velocidad baja) 37 dBA, caudal de aire (velocidad ultra alta) 780 m³/h, con filtro y control inalámbrico, kit de interface. Incluso. Totalmente montada, conexionada y puesta en marcha por la empresa instaladora para la comprobación de su correcto funcionamiento.
Incluye: Replanteo de la unidad. Instalación de la unidad. Conexionado de la unidad a las líneas frigoríficas. Conexionado de la unidad a la red eléctrica. Conexionado del equipo al circuito de control. Conexionado de la unidad a la red de desagüe. Puesta en marcha Criterio de medición de proyecto: Número de unidades previstas, según documentación gráfica de Proyecto.
Criterio de medición de obra: Se medirá el número de unidades realmente ejecutadas según especificaciones de Proyecto.

| Código | Ud | Descripción | Rendimiento | Precio | Importe |
|---|---|---|---|---|---|
| mt42mhi175a | Ud | Unidad interior de aire acondicionado, de techo, con descarga directa, sistema aire-aire multi-split, para gas R-410A, bomba de calor, alimentación monofásica (230V/50Hz), potencia frigorífica nominal 5 kW (temperatura de bulbo seco 27°C, temperatura de bulbo húmedo 19°C), potencia calorífica nominal 5,8 kW (temperatura de bulbo seco 20°C), de 210x1070x690 mm, nivel sonoro (velocidad baja) 37 dBA, caudal de aire (velocidad ultra alta) 780 m³/h, con filtro y control inalámbrico. (material) | 1.000 | 1073.42 | 1073.42 |
| mt42mhi510a | Ud | Kit de interface. (material) | 1.000 | 248.16 | 248.16 |
| mt42mhi900 | m | Cable bus apantallado de 2 hilos, de 0,5 mm² de sección por hilo (material) | 3.000 | 0.95 | 2.85 |
| mt35aia090ma | m | Tubo rígido de PVC, enchufable, curvable en caliente, de color negro, de 16 mm de diámetro nominal, para canalización fija en superficie. Resistencia a la compresión 1250 N, resistencia al impacto 2 julios, temperatura de trabajo -5°C hasta 60°C, con grado de protección IP 547, propiedades eléctricas: aislante, no propagador de la llama. Incluso parte proporcional de abrazaderas, elementos de sujeción y accesorios (curvas, manguitos, tes, codos y curvas flexibles). (material) | 3.000 | 0.93 | 2.79 |
| mo005 | h | Oficial 1ª instalador de climatización. (mano de obra) | 1.170 | 4.21 | 4.93 |
| mo104 | h | Ayudante instalador de climatización. (mano de obra) | 1.170 | 2.99 | 3.50 |
| % | % | Costes directos complementarios | 2 % | 1335.65 | 26.71 |
|  |  | Costes directos |  |  | 1362.36 |
