# Rehabilitación energética de medianera

- Propiedad del archivo: CYPE INGENIEROS, S.A.
- Formato: FIEBDC-3/2002
- Ámbito geográfico: Colombia
- Costes indirectos: 3.00 %
- Gastos generales: 13.00 %
- Beneficio industrial: 6.00 %
- IVA: 16.00 %

## Z Rehabilitación energética

### ZF Cerramientos verticales: adición de aislamiento térmico

#### ZFM Sistemas de aislamiento exterior por proyección

**ZFM010** m² Rehabilitación energética de medianera, mediante aislamiento por el exterior con espuma rígida de poliuretano, de 40 mm de espesor mínimo, 45 kg/m³ de densidad mínima, aplicada mediante proyección mecánica y protegida con elastómero de poliuretano proyectado "in situ", densidad 1000 kg/m³, de 1,5 a 3 mm de espesor medio, color a elegir.
Rehabilitación energética de medianera que presenta deficiencias en su acabado, oquedades, falta de sellado e impermeabilidad, inconsistencia o ausencia de aislamiento térmico mediante formación de capa de espuma rígida de poliuretano, de 40 mm de espesor mínimo, 45 kg/m³ de densidad mínima, aplicada directamente sobre el paramento, por su cara exterior, mediante proyección mecánica; acabada con capa de revestimiento proyectado de elastómero de poliuretano proyectado "in situ", densidad 1000 kg/m³, de 1,5 a 3 mm de espesor medio, color a elegir, para la protección del aislante de la radiación ultravioleta. Incluso parte proporcional de maquinaria, preparación de la superficie soporte, protección de los paramentos, carpinterías y otros elementos colindantes, y limpieza final.
Incluye: Protección de los elementos del entorno que puedan verse afectados durante los trabajos de proyección del poliuretano. Preparación de la superficie soporte. Proyección del poliuretano en capas sucesivas. Proyección de la capa de revestimiento.
Criterio de medición de proyecto: Superficie medida según documentación gráfica de Proyecto.
Criterio de medición de obra: Se medirá la superficie realmente ejecutada según especificaciones de Proyecto.

| Código | Ud | Descripción | Rendimiento | Precio | Importe |
|---|---|---|---|---|---|
| mt16pop010de | m² | Espuma rígida de poliuretano proyectado "in situ", densidad mínima 45 kg/m³, espesor medio mínimo 40 mm, Euroclase E de reacción al fuego. (material) | 1.050 | 5.15 | 5.41 |
| mt16pop100a | m² | Elastómero de poliuretano proyectado "in situ", densidad 1000 kg/m³, de 1,5 a 3 mm de espesor medio, color a elegir, para aplicar desde el exterior en cerramientos de fachadas y medianeras. (material) | 1.050 | 4.58 | 4.81 |
| mq08mpa030 | h | Maquinaria para proyección de productos aislantes. (maquinaria) | 0.230 | 11.53 | 2.65 |
| mo030 | h | Oficial 1ª aplicador de productos aislantes. (mano de obra) | 0.351 | 4.07 | 1.43 |
| mo068 | h | Ayudante aplicador de productos aislantes. (mano de obra) | 0.351 | 3.00 | 1.05 |
| % | % | Costes directos complementarios | 2 % | 15.35 | 0.31 |
|  |  | Costes directos |  |  | 15.66 |
