# Rehabilitación energética de fachada

- Propiedad del archivo: CYPE INGENIEROS, S.A.
- Formato: FIEBDC-3/2002
- Ámbito geográfico: Colombia
- Costes indirectos: 3.00 %
- Gastos generales: 13.00 %
- Beneficio industrial: 6.00 %
- IVA: 16.00 %

## Z Rehabilitación energética

### ZF Cerramientos verticales: adición de aislamiento térmico

#### ZFV Sistemas Veture de aislamiento exterior de fachadas

**ZFV010** m² Rehabilitación energética de fachada, mediante aislamiento térmico por su cara exterior, con el sistema Veture, formado por paneles aislantes prefabricados compuestos de plaquetas cerámicas de gres, color rojo, unidas a un panel rígido de poliestireno extruido, de 30 mm de espesor; fijados los paneles prefabricados al paramento soporte con chazos de poliamida, tornillos de acero cincado y dispositivos auxiliares de fijación; sellado de juntas entre paneles prefabricados con adhesivo de caucho de silicona; colocación de plaquetas individuales de unión entre paneles prefabricados con adhesivo cementoso mejorado, C2 TE S2 y rejuntado final de las plaquetas con mortero, tipo CG2.
Rehabilitación energética de fachada, mediante aislamiento térmico por su cara exterior, con el sistema Veture, formado por paneles aislantes prefabricados de 1240x600x48 mm, compuestos de plaquetas cerámicas de gres, según ISO 10545-11, color rojo, unidas a un panel rígido de poliestireno extruido, de 30 mm de espesor, resistencia a compresión >= 300 kPa, resistencia térmica 0,9 m²K/W, conductividad térmica 0,034 W/(mK), Euroclase E de reacción al fuego, fijados los paneles prefabricados al paramento soporte con chazos de poliamida, tornillos de acero cincado y dispositivos auxiliares de fijación; sellado de juntas entre paneles prefabricados con adhesivo de caucho de silicona; colocación de plaquetas individuales de unión entre paneles prefabricados con adhesivo cementoso mejorado, C2 TE S2, altamente deformable, de fraguado normal, con deslizamiento reducido y tiempo abierto ampliado, y rejuntado final de las plaquetas con mortero, tipo CG2. Incluso parte proporcional de piezas especiales y limpieza final de la fachada con fratás humedecido con agua.
Incluye: Corte y preparación de los paneles prefabricados. Colocación y fijación de los paneles prefabricados sobre el paramento. Sellado de las juntas entre paneles. Colocación de las plaquetas de ajuste y de las piezas especiales. Rejuntado de las plaquetas. Limpieza final de la fachada.
Criterio de medición de proyecto: Superficie medida según documentación gráfica de Proyecto, deduciendo los huecos de superficie mayor de 1 m², añadiendo a cambio la superficie de la parte interior del hueco, correspondiente al desarrollo de jambas y dinteles. No se ha incrementado la medición por roturas y recortes, ya que en la descomposición se ha considerado un 5% más de piezas.
Criterio de medición de obra: Se medirá la superficie realmente ejecutada según especificaciones de Proyecto, deduciendo los huecos de superficie mayor de 1 m², añadiendo a cambio la superficie de la parte interior del hueco, correspondiente al desarrollo de jambas y dinteles.

| Código | Ud | Descripción | Rendimiento | Precio | Importe |
|---|---|---|---|---|---|
| mt12ppg010a | Ud | Panel prefabricado de 1240x600x48 mm, compuesto de plaquetas cerámicas de gres, según ISO 10545-11, color rojo, unidas a un panel rígido de poliestireno extruido, de 30 mm de espesor, resistencia a compresión >= 300 kPa, resistencia térmica 0,9 m²K/W, conductividad térmica 0,034 W/(mK), Euroclase E de reacción al fuego, incluso dispositivos auxiliares de fijación y plaquetas individuales. (material) | 1.420 | 43.52 | 61.80 |
| mt12ppg100a | Ud | Chazo de poliamida y tornillo de acero zincado, de 8 mm de diámetro y 100 mm de longitud. (material) | 7.000 | 0.25 | 1.75 |
| mt12ppg110 | Ud | Cartucho de 310 cm³ de adhesivo de caucho de silicona. (material) | 0.500 | 6.11 | 3.06 |
| mt09mcr211 | kg | Adhesivo cementoso mejorado, C2 TE S2, altamente deformable, de fraguado normal, con deslizamiento reducido y tiempo abierto ampliado, compuesto de cemento de alta resistencia, agregados seleccionados, aditivos especiales y resinas sintéticas. (material) | 0.750 | 1.29 | 0.97 |
| mt09mcr100a | kg | Mortero, tipo CG2, para juntas de 5 a 30 mm, compuesto por cementos de alta resistencia, agregados seleccionados, pigmentos y aditivos específicos. (material) | 8.500 | 0.76 | 6.46 |
| op00ato010 |  | Atornillador. | 1.000 | 0.00 | 0.00 |
| mo052 | h | Oficial 1ª montador de sistemas de fachadas prefabricadas. (mano de obra) | 0.606 | 4.21 | 2.55 |
| mo099 | h | Ayudante montador de sistemas de fachadas prefabricadas. (mano de obra) | 0.606 | 3.00 | 1.82 |
| % | % | Costes directos complementarios | 2 % | 78.41 | 1.57 |
|  |  | Costes directos |  |  | 79.98 |
