# Sistema "ISOVER" de aislamiento por el interior sobre espacio no habitable en cubiertas inclinadas

- Propiedad del archivo: CYPE INGENIEROS, S.A.
- Formato: FIEBDC-3/2002
- Ámbito geográfico: Colombia
- Costes indirectos: 3.00 %
- Gastos generales: 13.00 %
- Beneficio industrial: 6.00 %
- IVA: 16.00 %

## Z Rehabilitación energética

### ZH Cerramientos horizontales: adición de aislamiento térmico

#### ZHB Sistemas de aislamiento por el interior de cubierta inclinada, sobre espacio no habitable

**ZHB020** m² Sistema "ISOVER" de aislamiento por el interior sobre espacio no habitable en cubiertas inclinadas, manta ligera de lana de vidrio, IBR "ISOVER", revestida por una de sus caras con papel kraft que actúa como barrera de vapor, de 80 mm de espesor.
Suministro y colocación de sistema "ISOVER" de aislamiento por el interior, sobre espacio no habitable en cubiertas inclinadas, manta ligera de lana de vidrio, IBR "ISOVER", revestida por una de sus caras con papel kraft que actúa como barrera de vapor, de 80 mm de espesor, resistencia térmica 2 m²K/W, conductividad térmica 0,04 W/(mK). Incluso parte proporcional de cortes y limpieza.
Incluye: Limpieza del supradós de la losa. Corte, ajuste y fijación del aislamiento.
Criterio de medición de proyecto: Superficie medida según documentación gráfica de Proyecto.
Criterio de medición de obra: Se medirá la superficie realmente ejecutada según especificaciones de Proyecto.

| Código | Ud | Descripción | Rendimiento | Precio | Importe |
|---|---|---|---|---|---|
| mt16lvi010aad | m² | Manta ligera de lana de vidrio, IBR "ISOVER", revestida por una de sus caras con papel kraft que actúa como barrera de vapor, de 80 mm de espesor, resistencia térmica 2 m²K/W, conductividad térmica 0,04 W/(mK). (material) | 1.100 | 3.31 | 3.64 |
| mt16aaa030 | m | Cinta autoadhesiva para sellado de juntas. (material) | 1.000 | 0.36 | 0.36 |
| mo054 | h | Oficial 1ª colocador de aislantes. (mano de obra) | 0.091 | 4.21 | 0.38 |
| mo101 | h | Ayudante colocador de aislantes. (mano de obra) | 0.091 | 3.00 | 0.27 |
| % | % | Costes directos complementarios | 2 % | 4.65 | 0.09 |
|  |  | Costes directos |  |  | 4.74 |
