# Rehabilitación energética de instalación de calefacción

- Propiedad del archivo: CYPE INGENIEROS, S.A.
- Formato: FIEBDC-3/2002
- Ámbito geográfico: Colombia
- Costes indirectos: 3.00 %
- Gastos generales: 13.00 %
- Beneficio industrial: 6.00 %
- IVA: 16.00 %

## Z Rehabilitación energética

### ZT Tecnologías renovables

#### ZTB Calderas de biomasa

**ZTB005** m Rehabilitación energética de instalación de calefacción, mediante el desmontaje, con medios manuales y mecánicos, de la chimenea existente, de hasta 20 m de altura, instalada en el exterior del edificio y sustitución por chimenea modular metálica, de doble pared, modelo GC-25 PLUS "NEGARRA", pared interior de acero inoxidable AISI 316L de 80 mm de diámetro y pared exterior de acero inoxidable AISI 304, con aislamiento entre paredes mediante manta de fibra cerámica de alta densidad de 25 mm de espesor, instalada en el exterior del edificio, para caldera de pie con cámara de combustión atmosférica, de biomasa.
Rehabilitación energética de instalación de calefacción, mediante el desmontaje, con medios manuales y mecánicos, de la chimenea existente, de hasta 20 m de altura, instalada en el exterior del edificio y sustitución por chimenea individual modular metálica, formada por tubo de doble pared, modelo GC-25 PLUS "NEGARRA", compuesto por pared interior de acero inoxidable AISI 316L de 80 mm de diámetro y pared exterior de acero inoxidable AISI 304, con aislamiento entre paredes mediante manta de fibra cerámica de alta densidad de 25 mm de espesor, temperatura de trabajo de 450°C y puntas de temperatura de hasta 1000°C, presión de trabajo de hasta 5000 Pa, instalada en el exterior del edificio, para evacuación de los productos de la combustión de la caldera de pie con cámara de combustión atmosférica, de biomasa. Incluso parte proporcional de tes, codos, adaptadores, abrazaderas, soportes murales, módulos finales y demás accesorios necesarios. Totalmente montada, conexionada y probada.
Incluye: Desmontaje de la chimenea y de sus accesorios. Retirada y acopio del material desmontado. Limpieza de los restos de obra. Carga mecánica del material desmontado y los restos de obra sobre camión o contenedor. Replanteo y trazado de la chimenea. Presentación de tubos y accesorios. Montaje de la chimenea. Fijación de la chimenea al paramento.
Criterio de medición de proyecto: Longitud medida desde el arranque del ducto hasta la parte superior del deflector, según documentación gráfica de Proyecto.
Criterio de medición de obra: Se medirá, desde el arranque del ducto hasta la parte superior del módulo final, la longitud realmente ejecutada según especificaciones de Proyecto.

| Código | Ud | Descripción | Rendimiento | Precio | Importe |
|---|---|---|---|---|---|
| mt20cmn321p | Ud | Material auxiliar para montaje y sujeción a la obra de los tubos de doble pared, modelo GC-25 PLUS "NEGARRA", de 80 mm de diámetro interior. (material) | 1.000 | 5.73 | 5.73 |
| mt20cmn320pc | m | Tubo de doble pared, modelo GC-25 PLUS "NEGARRA", compuesto por pared interior de acero inoxidable AISI 316L de 80 mm de diámetro y pared exterior de acero inoxidable AISI 304, con aislamiento entre paredes mediante manta de fibra cerámica de alta densidad de 25 mm de espesor, temperatura de trabajo de 450°C y puntas de temperatura de hasta 1000°C, presión de trabajo de hasta 5000 Pa, con el precio incrementado el 10% en concepto de accesorios, piezas especiales y módulos finales. (material) | 1.000 | 126.14 | 126.14 |
| mq07gte010a | h | Grúa autopropulsada de brazo telescópico con una capacidad de elevación de 12 t y 20 m de altura máxima de trabajo. (maquinaria) | 0.070 | 37.97 | 2.66 |
| mo002 | h | Oficial 1ª calefactor. (mano de obra) | 0.587 | 4.68 | 2.75 |
| mo094 | h | Ayudante calefactor. (mano de obra) | 0.587 | 3.08 | 1.81 |
| % | % | Costes directos complementarios | 2 % | 139.09 | 2.78 |
|  |  | Costes directos |  |  | 141.87 |
