# Rehabilitación energética de edificio mediante la sustitución de la caldera o grupo térmico existente

- Propiedad del archivo: CYPE INGENIEROS, S.A.
- Formato: FIEBDC-3/2002
- Ámbito geográfico: Colombia
- Costes indirectos: 3.00 %
- Gastos generales: 13.00 %
- Beneficio industrial: 6.00 %
- IVA: 16.00 %

## Z Rehabilitación energética

### ZT Tecnologías renovables

#### ZTB Calderas de biomasa

**ZTB020** Ud Rehabilitación energética de edificio mediante la sustitución de la caldera o grupo térmico existente, de 30 kW de potencia calorífica, por caldera para la combustión de pellets, potencia nominal de 54 a 220 kW, modelo Biomatic 220 BioControl "HERZ", con sistema de alimentación de pellets, para caldera de biomasa serie Biomatic BioControl, compuesto por extractor para pellets, formado por transportador helicoidal sinfín, de 4 m de longitud, motor de accionamiento de 0,55 kW, y 1 m de transportador helicoidal sinfín cerrado, con lámina de acero en "U", extractor para pellets, formado por transportador helicoidal sinfín, de 4 m de longitud, motor de accionamiento de 0,55 kW, y 1 m de transportador helicoidal sinfín cerrado, con lámina de acero en "U", 1 m de alargamiento de transportador helicoidal sinfín cerrado, con lámina de acero en "U" y ducto para la evacuación de los productos de la combustión, que enlaza la caldera con la chimenea existente; previo desmontaje de la caldera o grupo térmico con medios manuales y mecánicos y carga mecánica del material desmontado sobre camión o contenedor.
Rehabilitación energética de edificio mediante la sustitución de caldera o grupo térmico existente, de 30 kW de potencia calorífica, por caldera para la combustión de pellets, potencia nominal de 54 a 220 kW, modelo Biomatic 220 BioControl "HERZ", con cuerpo de acero soldado y ensayado a presión, de 1803x1066x1948 mm, aislamiento interior de 80 mm de espesor, cámara de combustión con sistema automático de limpieza del quemador mediante plato vibratorio, intercambiador de calor de tubos verticales con mecanismo de limpieza automática, sistema de recogida y extracción de cenizas del módulo de combustión, sistema motorizado con cinta de recogida automática y depósito con capacidad de 240 l, control de la combustión mediante sonda Lambda integrada, sistema de mando integrado BioControl 3000, para el control del acumulador de A.C.S. y del depósito de inercia, con sistema de alimentación de pellets, para caldera de biomasa serie Biomatic BioControl, compuesto por extractor para pellets, formado por transportador helicoidal sinfín, de 4 m de longitud, motor de accionamiento de 0,55 kW, y 1 m de transportador helicoidal sinfín cerrado, con lámina de acero en "U", extractor para pellets, formado por transportador helicoidal sinfín, de 4 m de longitud, motor de accionamiento de 0,55 kW, y 1 m de transportador helicoidal sinfín cerrado, con lámina de acero en "U", 1 m de alargamiento de transportador helicoidal sinfín cerrado, con lámina de acero en "U" y ducto para la evacuación de los productos de la combustión, que enlaza la caldera con la chimenea existente. Incluso desmontaje de la caldera o grupo térmico existente, con medios manuales y mecánicos, previa desconexión de las redes de suministro y evacuación y obturación de las conducciones conectadas a los elementos; desmontaje de accesorios, soportes de fijación y bancada metálica de apoyo, si dispone de ella, limpieza de restos, retirada y carga mecánica sobre camión o contenedor. Totalmente montada, conexionada y puesta en marcha por la empresa instaladora para la comprobación de su correcto funcionamiento.
Incluye: Desconexión de las redes de suministro y evacuación. Desmontaje de la caldera y de sus componentes. Obturación de las conducciones conectadas al elemento. Retirada y acopio del material desmontado. Limpieza de los restos de obra. Carga mecánica del material desmontado y los restos de obra sobre camión o contenedor. Replanteo mediante plantilla. Presentación de los elementos. Montaje de la caldera y sus accesorios. Replanteo y ejecución del desagüe. Replanteo de los componentes del sistema de alimentación. Conexionado de los elementos a la red. Puesta en marcha.
Criterio de medición de proyecto: Número de unidades previstas, según documentación gráfica de Proyecto.
Criterio de medición de obra: Se medirá el número de unidades realmente ejecutadas según especificaciones de Proyecto.

| Código | Ud | Descripción | Rendimiento | Precio | Importe |
|---|---|---|---|---|---|
| mt38cbh011gg | Ud | Caldera para la combustión de pellets, potencia nominal de 54 a 220 kW, modelo Biomatic 220 BioControl "HERZ", con cuerpo de acero soldado y ensayado a presión, de 1803x1066x1948 mm, aislamiento interior de 80 mm de espesor, cámara de combustión con sistema automático de limpieza del quemador mediante plato vibratorio, intercambiador de calor de tubos verticales con mecanismo de limpieza automática, sistema de recogida y extracción de cenizas del módulo de combustión, sistema motorizado con cinta de recogida automática y depósito con capacidad de 240 l, control de la combustión mediante sonda Lambda integrada, sistema de mando integrado BioControl 3000, para el control del acumulador de A.C.S. y del depósito de inercia. (material) | 1.000 | 52445.35 | 52445.35 |
| mt38cbh015f | Ud | Sistema de depuración de gases procedentes de la combustión, con aislamiento incorporado, formado por varios ciclones axiales conectados en paralelo, con conexiones antivibración, para caldera de biomasa Biomatic BioControl "HERZ". (material) | 1.000 | 6918.48 | 6918.48 |
| mt38cbh085q | Ud | Sistema de elevación de la temperatura de retorno por encima de 55°C, compuesto por válvula reguladora y bomba de circulación modelo TOP S40/10, para evitar condensaciones y deposiciones de hollín en el interior de la caldera, "HERZ". (material) | 1.000 | 2514.80 | 2514.80 |
| mt38cbh100i | Ud | Puesta en marcha y formación en el manejo de caldera de biomasa Biomatic BioControl "HERZ". (material) | 1.000 | 1074.07 | 1074.07 |
| mt38cbh051d | Ud | Extractor para pellets, formado por transportador helicoidal sinfín, de 4 m de longitud, motor de accionamiento de 0,55 kW, y 1 m de transportador helicoidal sinfín cerrado, con lámina de acero en "U", para sistema de alimentación de caldera de biomasa Biomatic BioControl "HERZ". (material) | 1.000 | 5769.10 | 5769.10 |
| mt38cbh058b | m | Alargamiento de transportador helicoidal sinfín cerrado, con lámina de acero en "U", para sistema de alimentación de caldera de biomasa Biomatic BioControl "HERZ". (material) | 1.000 | 779.01 | 779.01 |
| mq04cag010a | h | Camión con grúa de hasta 6 t. (maquinaria) | 1.362 | 38.32 | 52.19 |
| mo002 | h | Oficial 1ª calefactor. (mano de obra) | 57.462 | 4.68 | 268.92 |
| mo094 | h | Ayudante calefactor. (mano de obra) | 57.462 | 3.08 | 176.98 |
| mo104 | h | Peón de obra blanca. (mano de obra) | 0.611 | 2.92 | 1.78 |
| % | % | Costes directos complementarios | 2 % | 70000.68 | 1400.01 |
|  |  | Costes directos |  |  | 71400.69 |
