# Rehabilitación energética de fachada

- Propiedad del archivo: CYPE INGENIEROS, S.A.
- Formato: FIEBDC-3/2002
- Ámbito geográfico: Colombia
- Costes indirectos: 3.00 %
- Gastos generales: 13.00 %
- Beneficio industrial: 6.00 %
- IVA: 16.00 %

## Z Rehabilitación energética

### ZV Cerramientos verticales: fachadas ventiladas

#### ZVC Sistemas de fachadas ventiladas de placas de cemento

**ZVC020** m² Rehabilitación energética de fachada, mediante sistema de fachada ventilada Placotherm V "PLACO", compuesto por estructura metálica de aluminio extruido de montantes verticales de perfiles en T y en L, de 1,8 mm de espesor con una modulación de 600 mm, fijada al soporte base con ménsulas y creando una cámara de aire, sobre la que se atornilla una placa Aquaroc 13 de 12,5 mm de espesor, se coloca cinta de juntas Cinta Malla 160, y malla de refuerzo Malla 160, todo ello adherido con mortero polimérico de altas prestaciones, Weber.therm Base, color gris, y se aplica como revoque, una capa de imprimación de fondo y reguladora de la absorción Weber CS y una capa de mortero acrílico Weber.tene Stilo, de 2 a 3 mm de espesor, color Blanco, acabado gota; entre los perfiles y la placa se colocará una lámina flexible impermeable al agua de lluvia y permeable al vapor de agua, Tyvek Estándar, y entre las ménsulas y los perfiles se aislará con panel de lana mineral, Ecovent VN 035, de 60 mm de espesor, revestido por una de sus caras con un velo negro, fijado mecánicamente sobre fachada existente.
Rehabilitación energética de fachada, mediante sistema de fachada ventilada Placotherm V "PLACO", con DAU nº 14/089 A, compuesto por estructura metálica de aluminio extruido de montantes verticales de perfiles en T y en L, de 1,8 mm de espesor con una modulación de 600 mm, fijada al soporte base con ménsulas y creando una cámara de aire, sobre la que se atornilla una placa Aquaroc 13 de 12,5 mm de espesor, se coloca cinta de juntas Cinta Malla 160, y malla de refuerzo Malla 160, todo ello adherido con mortero polimérico de altas prestaciones, Weber.therm Base, color gris, y se aplica como revoque, una capa de imprimación de fondo y reguladora de la absorción Weber CS y una capa de mortero acrílico Weber.tene Stilo, de 2 a 3 mm de espesor, color Blanco, acabado gota; entre los perfiles y la placa se colocará una lámina flexible impermeable al agua de lluvia y permeable al vapor de agua, Tyvek Estándar, y entre las ménsulas y los perfiles se aislará con panel de lana mineral, Ecovent VN 035, de 60 mm de espesor, revestido por una de sus caras con un velo negro, resistencia térmica 1,75 m²K/W, conductividad térmica 0,035 W/(mK), colocado a tope para evitar puentes térmicos, fijado mecánicamente sobre fachada existente y posterior sellado de todas las uniones entre paneles con cinta de sellado de juntas. Incluso parte proporcional de tornillos y fijaciones. Totalmente montado.
Incluye: Replanteo. Fijación de las ménsulas al soporte base. Corte y preparación del aislamiento. Fijación del aislamiento. Fijación de los montantes. Colocación de la impermeabilización. Colocación y atornillado de la placa a la estructura. Tratamiento de juntas. Enrasado y alisado con mortero de juntas. Colocación de la cinta de juntas. Extendido de la capa de mortero base y colocación de la malla de refuerzo. Aplicación de la capa de imprimación. Aplicación de la capa de mortero con pistola de proyección.
Criterio de medición de proyecto: Superficie medida según documentación gráfica de Proyecto, sin duplicar esquinas ni encuentros, deduciendo los huecos de superficie mayor de 3 m².
Criterio de medición de obra: Se medirá la superficie realmente ejecutada según especificaciones de Proyecto, sin duplicar esquinas ni encuentros, deduciendo los huecos de superficie mayor de 3 m².

| Código | Ud | Descripción | Rendimiento | Precio | Importe |
|---|---|---|---|---|---|
| mt12ple300a | Ud | Ménsula de sustentación de aluminio extruido de aleación 6063 y tratamiento térmico T-66, con aislamiento de polipropileno de 5 mm de espesor, para rotura de puente térmico, "PLACO", de 65 mm de longitud. (material) | 0.460 | 5.69 | 2.62 |
| mt12ple310a | Ud | Ménsula de retención de aluminio extruido de aleación 6063 y tratamiento térmico T-66, con aislamiento de polipropileno de 5 mm de espesor, para rotura de puente térmico, "PLACO", de 65 mm de longitud. (material) | 1.390 | 4.45 | 6.19 |
| mt12plt100 | Ud | Chazo de nylon con tornillo de acero galvanizado con cabeza hexagonal, "PLACO", de 10 mm de diámetro y 80 mm de longitud, para fijación de ménsulas. (material) | 2.315 | 1.24 | 2.87 |
| mt16lvi030akhh | m² | Panel de lana mineral, Ecovent VN 035 "ISOVER", de 60 mm de espesor, revestido por una de sus caras con un velo negro, resistencia térmica 1,75 m²K/W, conductividad térmica 0,035 W/(mK). (material) | 1.050 | 8.82 | 9.26 |
| mt16aaa020eb | Ud | Fijación mecánica para paneles aislantes de lana de roca, colocados directamente sobre la superficie soporte. (material) | 4.000 | 0.24 | 0.96 |
| mt16aaa030 | m | Cinta autoadhesiva para sellado de juntas. (material) | 0.440 | 0.36 | 0.16 |
| mt12plp300 | m | Perfil en T de aluminio extruido de aleación 6063 y tratamiento térmico T-66, "PLACO", de 1,8 mm de espesor, suministrado en barras de 6 m de longitud. (material) | 0.830 | 8.88 | 7.37 |
| mt12plp310 | m | Perfil en L de aluminio extruido de aleación 6063 y tratamiento térmico T-66, "PLACO", de 1,8 mm de espesor, suministrado en barras de 6 m de longitud. (material) | 0.830 | 5.42 | 4.50 |
| mt12plt060 | Ud | Tornillo autotaladrante de acero inoxidable para ménsula, "PLACO", con cabeza hexagonal, de 19 mm de longitud. (material) | 4.630 | 0.88 | 4.07 |
| mt28fvp030a | m | Lámina flexible impermeable al agua de lluvia y permeable al vapor de agua, Tyvek Estándar "PLACO", de 1,5 m de anchura, suministrada en rollos de 50 m de longitud. (material) | 1.100 | 3.10 | 3.41 |
| mt12plq010a | m² | Placa de cemento de alto rendimiento, Aquaroc 13 "PLACO", de 12,5x1200x900 mm. (material) | 1.050 | 23.81 | 25.00 |
| mt12plq020b | Ud | Tornillo THTPF 32 INOX "PLACO", con cabeza de trompeta, de 32 mm de longitud, para instalación de placas de cemento sobre perfilería. (material) | 20.000 | 0.07 | 1.40 |
| mt28mpc020e | kg | Mortero polimérico de altas prestaciones, para la fijación y regularización de placas de aislamiento térmico, Weber.therm Base "WEBER CEMARKSA", color gris, compuesto de cemento gris, resinas hidrófugas redispersables, agregados de granulometría compensada, aditivos y cargas minerales. (material) | 8.100 | 0.69 | 5.59 |
| mt28fvp010a | m | Cinta de juntas de malla de fibra de vidrio antiálcalis, Cinta Malla 160 "PLACO", de 160 g/m² de masa superficial, de 100 mm de anchura y 0,52 mm de espesor, suministrada en rollos de 50 m de longitud. (material) | 25.000 | 0.22 | 5.50 |
| mt28fvp020a | m | Malla de refuerzo de fibra de vidrio antiálcalis, Malla 160 "PLACO", de 160 g/m² de masa superficial, de 1,1 m de anchura y 0,52 mm de espesor, suministrada en rollos de 50 m de longitud. (material) | 1.100 | 2.04 | 2.24 |
| mt28pcc060a1a | kg | Imprimación de fondo y reguladora de la absorción Weber CS "WEBER CEMARKSA", color Blanco, compuesta de aglutinantes orgánicos y pigmentos resistentes a los álcalis. (material) | 0.200 | 4.38 | 0.88 |
| mt28mac020aa1a | kg | Revestimiento acrílico Weber.tene Stilo "WEBER CEMARKSA", de 2 a 3 mm de espesor, color Blanco, acabado gota. (material) | 2.000 | 4.12 | 8.24 |
| op00tal010 |  | Taladro. | 1.000 | 0.00 | 0.00 |
| op00ato010 |  | Atornillador. | 1.000 | 0.00 | 0.00 |
| mo054 | h | Oficial 1ª colocador de aislantes. (mano de obra) | 0.145 | 4.21 | 0.61 |
| mo101 | h | Ayudante colocador de aislantes. (mano de obra) | 0.145 | 3.00 | 0.44 |
| mo052 | h | Oficial 1ª montador de sistemas de fachadas prefabricadas. (mano de obra) | 0.702 | 4.21 | 2.96 |
| mo099 | h | Ayudante montador de sistemas de fachadas prefabricadas. (mano de obra) | 0.702 | 3.00 | 2.11 |
| % | % | Costes directos complementarios | 2 % | 96.38 | 1.93 |
|  |  | Costes directos |  |  | 98.31 |
