# Rehabilitación energética de fachada

- Propiedad del archivo: CYPE INGENIEROS, S.A.
- Formato: FIEBDC-3/2002
- Ámbito geográfico: Colombia
- Costes indirectos: 3.00 %
- Gastos generales: 13.00 %
- Beneficio industrial: 6.00 %
- IVA: 16.00 %

## Z Rehabilitación energética

### ZV Cerramientos verticales: fachadas ventiladas

#### ZVG Sistemas de fachadas ventiladas de placas de gres porcelánico

**ZVG030** m² Rehabilitación energética de fachada, mediante sistema de fachada ventilada "LEVANTINA", de 3 mm de espesor, compuesto de baldosas de gres porcelánico de gran formato reforzado con fibra de vidrio, Lámina Porcelánica Techlam® "LEVANTINA", de 3000x1000 mm y 3 mm de espesor, serie Basic, modelo Antracita, acabado antideslizante, colocadas con grapa vista y aislamiento de panel de lana mineral, de 40 mm de espesor, revestido por una de sus caras con un velo negro, fijado mecánicamente sobre fachada existente.
Rehabilitación energética de fachada, mediante sistema de fachada ventilada "LEVANTINA", de 3 mm de espesor, compuesto de baldosas de gres porcelánico de gran formato reforzado con fibra de vidrio, Lámina Porcelánica Techlam® "LEVANTINA", de 3000x1000 mm y 3 mm de espesor, serie Basic, modelo Antracita, acabado antideslizante, colocadas con grapa vista y aislamiento de panel de lana mineral, de 40 mm de espesor, revestido por una de sus caras con un velo negro, resistencia térmica 1,1 m²K/W, conductividad térmica 0,035 W/(mK), colocado a tope para evitar puentes térmicos, fijado mecánicamente sobre fachada existente y posterior sellado de todas las uniones entre paneles con cinta de sellado de juntas. Incluso parte proporcional de anclajes puntuales de acero inoxidable AISI 304, fijados a un bastidor de acero galvanizado pintado, perfilería para remates, arranques, separadores, despuntes, tornillería y otros elementos de fijación revestimiento de dinteles, vierteaguas, jambas y mochetas, juntas, ejecución de encuentros y piezas especiales.
Incluye: Preparación de los elementos de sujeción incorporados previamente a la obra. Corte y preparación del aislamiento. Fijación del aislamiento. Replanteo de los ejes verticales y horizontales de las juntas. Fijación de los anclajes al paramento soporte. Realización de todos los trabajos necesarios para la resolución de los huecos. Alineación, aplomado y nivelación del revestimiento cerámico. Fijación definitiva de las piezas a la subestructura soporte. Limpieza final del paramento.
Criterio de medición de proyecto: Superficie medida según documentación gráfica de Proyecto, sin duplicar esquinas ni encuentros, deduciendo todos los huecos.
Criterio de medición de obra: Se medirá la superficie realmente ejecutada según especificaciones de Proyecto, sin duplicar esquinas ni encuentros, deduciendo todos los huecos.

| Código | Ud | Descripción | Rendimiento | Precio | Importe |
|---|---|---|---|---|---|
| mt16lva070b | m² | Panel de lana mineral, de 40 mm de espesor, revestido por una de sus caras con un velo negro, resistencia térmica 1,1 m²K/W, conductividad térmica 0,035 W/(mK). (material) | 1.050 | 6.20 | 6.51 |
| mt16aaa020ab | Ud | Fijación mecánica para paneles aislantes de lana mineral, colocados directamente sobre la superficie soporte. (material) | 4.000 | 0.24 | 0.96 |
| mt16aaa030 | m | Cinta autoadhesiva para sellado de juntas. (material) | 0.440 | 0.36 | 0.16 |
| mt12pcl010aaaa | m² | Revestimiento de baldosas de gres porcelánico de gran formato reforzado con fibra de vidrio, Lámina Porcelánica Techlam® "LEVANTINA", de 3000x1000 mm y 3 mm de espesor, serie Basic, modelo Antracita, acabado antideslizante, colocadas con grapa vista; incluso parte proporcional de anclajes puntuales de acero inoxidable AISI 304, fijados a un bastidor de acero galvanizado pintado, perfilería para remates, arranques, separadores, despuntes, tornillería y otros elementos de fijación. (material) | 1.050 | 84.20 | 88.41 |
| op00tal010 |  | Taladro. | 1.000 | 0.00 | 0.00 |
| op00ato010 |  | Atornillador. | 1.000 | 0.00 | 0.00 |
| mo054 | h | Oficial 1ª colocador de aislantes. (mano de obra) | 0.153 | 4.21 | 0.64 |
| mo101 | h | Ayudante colocador de aislantes. (mano de obra) | 0.153 | 3.00 | 0.46 |
| mo052 | h | Oficial 1ª montador de sistemas de fachadas prefabricadas. (mano de obra) | 1.279 | 4.21 | 5.38 |
| mo099 | h | Ayudante montador de sistemas de fachadas prefabricadas. (mano de obra) | 1.279 | 3.00 | 3.84 |
| % | % | Costes directos complementarios | 3 % | 106.36 | 3.19 |
|  |  | Costes directos |  |  | 109.55 |
