# Cajeado lateral horizontal, para conexión entre cimientos, en recalce de cimentación

- Propiedad del archivo: CYPE Ingenieros S.A.
- Formato: FIEBDC-3/2016
- Programa: Generador de precios de la construcción. CYPE Ingenieros, S.A.
- Fecha: 18/06/2024
- Ámbito geográfico: Colombia
- Divisa: COP
- Costes indirectos: 3 %
- Gastos generales: 13 %
- Beneficio industrial: 6 %
- IVA: 16 %

## C Cimentaciones

### CZ Recalces

#### CZO Conexión entre cimientos

**CZO020** m Cajeado lateral horizontal, para conexión entre cimientos, en recalce de cimentación.
Cajeado lateral horizontal en cimentación existente de concreto, de 10x10 cm de sección, con martillo neumático, para conexión lateral entre la cimentación existente y la nueva cimentación de concreto, en recalce de cimentación.
Criterio de valoración económica: El precio no incluye la nueva cimentación.
Incluye: Ejecución de entrante en cimentación existente. Retirada y acopio de escombros. Carga manual de escombros sobre camión o contenedor.
Criterio de medición de proyecto: Longitud medida según documentación gráfica de Proyecto.
Criterio de medición de obra: Se medirá la longitud realmente ejecutada según especificaciones de Proyecto.

| Código | Ud | Descripción | Rendimiento | Precio | Importe |
|---|---|---|---|---|---|
| mq05mai030 | h | Martillo neumático. (maquinaria) | 0.627 | 11532.45 | 7230.846 |
| mq05pdm010a | h | Compresor portátil eléctrico 2 m³/min de caudal. (maquinaria) | 0.313 | 10769.27 | 3370.782 |
| mo089 | h | Ayudante de obra negra. (mano de obra) | 1.474 | 19805.71 | 29193.617 |
| % | % | Herramienta menor | 2 % | 39795.245 | 795.905 |
|  |  | Costes directos |  |  | 40591.150 |

Residuos:
- demolición: ruo170101 Hormigón (hormigones, morteros y prefabricados). (componente de residuo); rendimiento 23 kg; Código LER 17 01 01; Masa del elemento 1 kg; Volumen 0.000667 m3
- demolición: ruo170405 Hierro y acero. (componente de residuo); rendimiento 0.85 kg; Código LER 17 04 05; Masa del elemento 1 kg; Volumen 0.000476 m3
