# Cerramiento de hueco de ascensor mediante el sistema Shaftwall W636.es

- Propiedad del archivo: CYPE INGENIEROS, S.A.
- Formato: FIEBDC-3/2002
- Ámbito geográfico: Colombia
- Costes indirectos: 3.00 %
- Gastos generales: 13.00 %
- Beneficio industrial: 6.00 %
- IVA: 16.00 %

**FBY020** m² Cerramiento de hueco de ascensor mediante el sistema Shaftwall W636.es, de muro divisorio interior múltiple (20+60+15+15+15+15)/600 LM - (CT 60) (1 maciza (DFH2) y 4 cortafuego (DF)), con placas de yeso laminado, sobre banda acústica "KNAUF", colocada en la base del muro divisorio interior, formado por una estructura simple, de montantes tipo CT 60; aislamiento entre montantes de tipo CT con panel semirrígido de lana mineral, espesor 45 mm; 140 mm de espesor total; 140 mm de espesor total.
Suministro y montaje de cerramiento de hueco de ascensor mediante el sistema Shaftwall W636.es de muro divisorio interior múltiple, de 4,60 m de altura máxima y 140 mm de espesor total, sobre banda acústica "KNAUF", colocada en la base del muro divisorio interior, formado por una estructura simple, de perfiles de lámina de acero galvanizado de 60 mm de anchura, a base de montantes tipo CT 60 (elementos verticales), separados 600 mm entre sí, y canales (elementos horizontales), para recibir un total de 5 placas de yeso laminado: una placa tipo maciza (DFH2) en una cara y cuatro placas tipo cortafuego (DF) en la otra cara; aislamiento entre montantes de tipo CT con panel semirrígido de lana mineral, espesor 45 mm. Incluso parte proporcional de replanteo de los perfiles, zonas de paso y huecos; colocación en todo su perímetro de cintas o bandas estancas, en la superficie de apoyo o contacto de los perfiles con los paramentos; anclajes de canales y montantes metálicos; corte y fijación de las placas mediante tornillería; tratamiento de las zonas de paso y huecos; ejecución de ángulos; tratamiento de juntas mediante pasta y cinta de juntas; recibido de las cajas para alojamiento de materiales eléctricos y de paso de instalaciones, previo replanteo de su ubicación en las placas y perforación de las mismas, y limpieza final. Totalmente terminado y listo para imprimar, pintar o revestir.
Incluye: Replanteo y trazado en la losa inferior y en el superior de los muros divisorios interiores a realizar. Colocación de banda de estanqueidad y canales inferiores, sobre piso terminado o base de asiento. Colocación de banda de estanqueidad y canales superiores, bajo losas. Colocación y fijación de los montantes sobre los elementos horizontales. Montaje de las placas interiores, entre los perfiles de los montantes. Colocación de los paneles de lana mineral, entre los montantes. Cierre de la segunda cara con placas, mediante fijaciones mecánicas. Replanteo de las cajas para alojamiento de materiales eléctricos y de paso de instalaciones, y posterior perforación de las placas. Tratamiento de las juntas entre placas. Recibido de las cajas para alojamiento de materiales eléctricos y de paso de instalaciones.
Criterio de medición de proyecto: Superficie medida según documentación gráfica de Proyecto, sin duplicar esquinas ni encuentros, deduciendo los huecos de superficie mayor de 8 m² y la mitad del hueco para los de superficie entre 5 y 8 m².
Criterio de medición de obra: Se medirá la superficie realmente ejecutada según especificaciones de Proyecto, sin duplicar esquinas ni encuentros, deduciendo los huecos de superficie mayor de 8 m² y la mitad del hueco para los de superficie entre 5 y 8 m².

| Código | Ud | Descripción | Rendimiento | Precio | Importe |
|---|---|---|---|---|---|
| mt12pck020b | m | Banda acústica de dilatación autoadhesiva de espuma de poliuretano de celdas cerradas "KNAUF", de 3,2 mm de espesor y 50 mm de anchura, resistencia térmica 0,10 m²K/W, conductividad térmica 0,032 W/(mK). (material) | 1.200 | 0.20 | 0.24 |
| mt12sak030a | m | Canal CT 62 "KNAUF", de acero galvanizado. (material) | 0.700 | 7.77 | 5.44 |
| mt12psg220 | Ud | Fijación compuesta por chazo y tornillo 5x27. (material) | 1.600 | 0.04 | 0.06 |
| mt12sak020a | m | Montante CT 60 "KNAUF", de acero galvanizado. (material) | 2.000 | 9.85 | 19.70 |
| mt12sak010a | m² | Placa de yeso laminado DFH2 / - 600 / 3000 / 20 / borde cuadrado, maciza "KNAUF", Euroclase A2-s1, d0 de reacción al fuego. (material) | 1.000 | 7.90 | 7.90 |
| mt16lra060a | m² | Panel semirrígido de lana mineral, espesor 45 mm. (material) | 1.050 | 2.81 | 2.95 |
| mt12ptk010dd | Ud | Tornillo autoperforante TB "KNAUF" 3,5x25. (material) | 8.000 | 0.01 | 0.08 |
| mt12ppk010j | m² | Placa de yeso laminado DF / - 1200 / longitud / 15 / borde afinado, cortafuego "KNAUF". (material) | 4.000 | 6.42 | 25.68 |
| mt12ptk010cg | Ud | Tornillo autoperforante TN "KNAUF" 3,5x45. (material) | 15.000 | 0.01 | 0.15 |
| mt12ptk010ch | Ud | Tornillo autoperforante TN "KNAUF" 3,9x55. (material) | 15.000 | 0.01 | 0.15 |
| mt12ptk010ci | Ud | Tornillo autoperforante TN "KNAUF" 4,2x70. (material) | 15.000 | 0.05 | 0.75 |
| mt12pik010b | kg | Pasta de juntas Jointfiller F-1 GLS "KNAUF". (material) | 1.400 | 0.94 | 1.32 |
| mt12pck010a | m | Cinta de juntas "KNAUF" de 50 mm de anchura. (material) | 1.600 | 0.03 | 0.05 |
| mo053 | h | Oficial 1ª montador de divisiones y sistemas de placas. (mano de obra) | 0.923 | 3.17 | 2.93 |
| mo100 | h | Ayudante montador de divisiones y sistemas de placas. (mano de obra) | 0.923 | 2.26 | 2.09 |
| % | % | Herramienta menor | 2 % | 69.49 | 1.39 |
|  |  | Costes directos |  |  | 70.88 |
