# Forrado de ductos para instalaciones, con placas de yeso laminado

- Propiedad del archivo: CYPE Ingenieros S.A.
- Formato: FIEBDC-3/2016
- Programa: Generador de precios de la construcción. CYPE Ingenieros, S.A.
- Fecha: 18/06/2024
- Ámbito geográfico: Colombia
- Divisa: COP
- Costes indirectos: 3 %
- Gastos generales: 13 %
- Beneficio industrial: 6 %
- IVA: 16 %

## H Remates y ayudas

### HF Forrados

#### HFI De ductos

**HFI020** m Forrado de ductos para instalaciones, con placas de yeso laminado.
Forrado de ductos para instalaciones, en un rincón de los muros divisorios interiores, de 50 cm de longitud y 25 cm de anchura, realizado con placas de yeso laminado dispuestas en una cara y estructura simple autoportante, compuesto de: entramado autoportante de perfiles de lámina de acero galvanizado de 70 mm de anchura, constituido por canales, y montantes separados 600 mm entre sí, con una disposición normal "N"; dos placas tipo normal en la cara exterior del muro divisorio interior, de 12,5 mm de espesor cada placa; aislamiento acústico colocado entre los perfiles, formado por panel semirrígido de lana mineral, espesor 65 mm. Incluso banda acústica de dilatación autoadhesiva; anclajes de canales y montantes metálicos; tornillería para la fijación de las placas y pasta y cinta para el tratamiento de juntas.
Incluye: Replanteo y trazado en la losa inferior y en el superior de los muros divisorios interiores a realizar. Colocación de banda de estanqueidad y canales inferiores, sobre piso terminado o base de asiento. Colocación de banda de estanqueidad y canales superiores, bajo losas. Colocación y fijación de los montantes sobre los elementos horizontales. Fijación de las placas para el cierre de la cara exterior del muro divisorio interior. Colocación de los paneles de lana mineral entre los montantes. Tratamiento de juntas.
Criterio de medición de proyecto: Longitud medida según documentación gráfica de Proyecto.
Criterio de medición de obra: Se medirá la longitud realmente ejecutada según especificaciones de Proyecto.

| Código | Ud | Descripción | Rendimiento | Precio | Importe |
|---|---|---|---|---|---|
| mt12psg220 | Ud | Fijación compuesta por chazo y tornillo 5x27. (material) | 3.2 | 172.39 | 551.648 |
| mt12psg041c | m | Banda autoadhesiva desolidarizante de espuma de poliuretano de celdas cerradas, de 3,2 mm de espesor y 70 mm de anchura, resistencia térmica 0,10 m²K/W, conductividad térmica 0,032 W/(mK). (material) | 0.338 | 887.35 | 299.924 |
| mt12psg070d | m | Canal de perfil de acero galvanizado de 70 mm de anchura. (material) | 0.675 | 4368.87 | 2948.987 |
| mt12psg060d | m | Montante de perfil de acero galvanizado de 70 mm de anchura. (material) | 4 | 5383.07 | 21532.280 |
| mt12psg010a | m² | Placa de yeso laminado A / - 1200 / longitud / 12,5 / con los bordes longitudinales afinados. (material) | 1.575 | 10740.14 | 16915.721 |
| mt12psg081c | Ud | Tornillo autoperforante 3,5x25 mm. (material) | 16.65 | 24.47 | 407.426 |
| mt12psg081e | Ud | Tornillo autoperforante 3,5x45 mm. (material) | 16.65 | 37.66 | 627.039 |
| mt16lra060c | m² | Panel semirrígido de lana mineral, espesor 65 mm, Euroclase A1 de reacción al fuego y factor de resistencia a la difusión del vapor de agua 1. (material) | 0.788 | 44722.18 | 35241.078 |
| mt12psg030a | kg | Pasta de juntas. (material) | 0.45 | 2417.18 | 1087.731 |
| mt12psg040a | m | Cinta microperforada de papel. (material) | 2.4 | 114.42 | 274.608 |
| mo053 | h | Oficial 1ª montador de divisiones y sistemas de placas. (mano de obra) | 0.31 | 26179.17 | 8115.543 |
| mo100 | h | Ayudante montador de divisiones y sistemas de placas. (mano de obra) | 0.114 | 19044.65 | 2171.090 |
| % | % | Herramienta menor | 2 % | 90173.075 | 1803.462 |
|  |  | Costes directos |  |  | 91976.537 |

Residuos:
- colocación: mt12psg041c; factor de residuo 0.06
- colocación: mt12psg070d Canal de perfil de acero galvanizado de 70 mm de anchura; factor de residuo 0.0174914
- colocación: mt12psg060d Montante de perfil de acero galvanizado de 70 mm de anchura; factor de residuo 0.0159886
- colocación: mt12psg010a Placa de yeso laminado A / - 1200 / longitud / 12,5 / con los bordes longitudinales afinados; factor de residuo 0.018
- colocación: mt12psg081c Tornillo autoperforante 3,5x25 mm; factor de residuo 0.00533333
- colocación: mt12psg081e Tornillo autoperforante 3,5x45 mm; factor de residuo 0.00521739
- colocación: mt16lra060c; factor de residuo 0.048
- colocación: mt12psg030a Pasta de juntas; factor de residuo 0.03
- colocación: mt12psg040a Cinta microperforada de papel; factor de residuo 0.0440299

## Recursos

**mt12psg041c** m Banda autoadhesiva desolidarizante de espuma de poliuretano de celdas cerradas
Datos técnicos: Coste energético 2.361 MJ; Emisión de CO2 0.115 kg; Código LER 17 06 04; Masa del elemento 0.0157 kg; Volumen 0.000026 m3
Residuos:
- embalaje: re170203 Plástico. (componente de residuo); rendimiento 0.001 kg; Código LER 17 02 03; Masa del elemento 1 kg; Volumen 0.001667 m3

**mt12psg070d** m Canal de perfil de acero galvanizado de 70 mm de anchura
Datos técnicos: Coste energético 93.319 MJ; Emisión de CO2 2.860 kg; Código LER 17 04 05; Masa del elemento 0.7 kg; Volumen 0.000333 m3
Residuos:
- embalaje: re170203 Plástico; rendimiento 0.005 kg

**mt12psg060d** m Montante de perfil de acero galvanizado de 70 mm de anchura
Datos técnicos: Coste energético 93.351 MJ; Emisión de CO2 2.862 kg; Código LER 17 04 05; Masa del elemento 0.7 kg; Volumen 0.000333 m3
Residuos:
- embalaje: re170203 Plástico; rendimiento 0.006 kg

**mt12psg010a** m² Placa de yeso laminado A / - 1200 / longitud / 12,5 / con los bordes longitudinales afinados
Datos técnicos: Coste energético 282.157 MJ; Emisión de CO2 4.204 kg; Código LER 17 08 02; Masa del elemento 10.73 kg; Volumen 0.01073 m3
Residuos:
- embalaje: re170203 Plástico; rendimiento 0.004 kg

**mt12psg081c** Ud Tornillo autoperforante 3,5x25 mm
Datos técnicos: Coste energético 0.015 MJ; Emisión de CO2 0.002 kg; Código LER 17 04 05; Masa del elemento 0.0015 kg
Residuos:
- embalaje: re150101 Envases de papel y cartón. (componente de residuo); rendimiento 0.001 kg; Código LER 15 01 01; Masa del elemento 1 kg; Volumen 0.001333 m3

**mt12psg081e** Ud Tornillo autoperforante 3,5x45 mm
Datos técnicos: Coste energético 0.023 MJ; Emisión de CO2 0.002 kg; Código LER 17 04 05; Masa del elemento 0.0023 kg; Volumen 0.000001 m3
Residuos:
- embalaje: re150101 Envases de papel y cartón; rendimiento 0.001 kg

**mt16lra060c** m² Panel semirrígido de lana mineral
Datos técnicos: Coste energético 69.939 MJ; Emisión de CO2 1.870 kg; Código LER 17 06 04; Masa del elemento 1.17 kg; Volumen 0.00195 m3
Residuos:
- embalaje: re170203 Plástico; rendimiento 0.024 kg

**mt12psg030a** kg Pasta de juntas
Datos técnicos: Coste energético 12.798 MJ; Emisión de CO2 0.436 kg; Código LER 17 08 02; Masa del elemento 1 kg; Volumen 0.001 m3
Residuos:
- embalaje: re170203 Plástico; rendimiento 0.02 kg

**mt12psg040a** m Cinta microperforada de papel
Datos técnicos: Coste energético 0.004 MJ; Emisión de CO2 0.006 kg; Código LER 20 01 01; Masa del elemento 0.0067 kg; Volumen 0.000009 m3
