# Amplificador de mástil

- Propiedad del archivo: CYPE Ingenieros S.A.
- Formato: FIEBDC-3/2016
- Programa: Generador de precios de la construcción. CYPE Ingenieros, S.A.
- Fecha: 18/06/2024
- Ámbito geográfico: Colombia
- Divisa: COP
- Costes indirectos: 3 %
- Gastos generales: 13 %
- Beneficio industrial: 6 %
- IVA: 16 %

## I Instalaciones

### IA Audiovisuales

#### IAA Red de cables coaxiales

**IAA039** Ud Amplificador de mástil.
Amplificador de mástil, de 3 entradas, BI/FM/BIII-UHF-FI, de 35 dB de ganancia máxima. Incluso conectores tipo "F", fuente de alimentación, carga resistiva y cuantos accesorios sean necesarios para su correcta instalación.
Incluye: Montaje, conexionado y comprobación de su correcto funcionamiento.
Criterio de medición de proyecto: Número de unidades previstas, según documentación gráfica de Proyecto.
Criterio de medición de obra: Se medirá el número de unidades realmente ejecutadas según especificaciones de Proyecto.

| Código | Ud | Descripción | Rendimiento | Precio | Importe |
|---|---|---|---|---|---|
| mt40eaf011b | Ud | Amplificador de mástil, de 3 entradas, BI/FM/BIII-UHF-FI, de 35 dB de ganancia máxima, con caja de protección de ABS, incluso conectores tipo "F". (material) | 1 | 212260.11 | 212260.110 |
| mt40eaf040d | Ud | Fuente de alimentación, de una salida, de 250 mA de intensidad máxima a 18 Vcc de tensión. (material) | 1 | 166005.56 | 166005.560 |
| mt40eaf100a | Ud | Carga resistiva de 75 Ohm, para cierre. (material) | 1 | 14926.32 | 14926.320 |
| mo001 | h | Oficial 1ª instalador de telecomunicaciones. (mano de obra) | 0.606 | 26179.17 | 15864.577 |
| mo056 | h | Ayudante instalador de telecomunicaciones. (mano de obra) | 0.606 | 19008.41 | 11519.096 |
| % | % | Herramienta menor | 2 % | 420575.663 | 8411.513 |
|  |  | Costes directos |  |  | 428987.176 |

## Recursos

**mt40eaf011b** Ud Amplificador de mástil
Datos técnicos: Coste energético 0.133 MJ; Emisión de CO2 0.210 kg
Residuos:
- embalaje: re150101 Envases de papel y cartón. (componente de residuo); rendimiento 0.247 kg; Código LER 15 01 01; Masa del elemento 1 kg; Volumen 0.001333 m3

**mt40eaf040d** Ud Fuente de alimentación, de una salida, de 250 mA de intensidad máxima a 18 Vcc de tensión
Datos técnicos: Coste energético 37.587 MJ; Emisión de CO2 2.004 kg
Residuos:
- embalaje: re150101 Envases de papel y cartón; rendimiento 0.032 kg

**mt40eaf100a** Ud Carga resistiva de 75 Ohm, para cierre
Datos técnicos: Coste energético 0.133 MJ; Emisión de CO2 0.210 kg
Residuos:
- embalaje: re150101 Envases de papel y cartón; rendimiento 0.247 kg
