# Deshumidificador de condensación

- Propiedad del archivo: CYPE Ingenieros S.A.
- Formato: FIEBDC-3/2016
- Programa: Generador de precios de la construcción. CYPE Ingenieros, S.A.
- Fecha: 18/06/2024
- Ámbito geográfico: Colombia
- Divisa: COP
- Costes indirectos: 3 %
- Gastos generales: 13 %
- Beneficio industrial: 6 %
- IVA: 16 %

## I Instalaciones

### IC Calefacción, refrigeración, climatización y A.C.S.

#### ICF Unidades no autónomas para climatización

**ICF100** Ud Deshumidificador de condensación.
Deshumidificador para ducto, caudal de aire nominal 1500 m³/h, presión estática disponible 170 Pa, deshumidificación 65 l/24h (aire a 28°C, humedad relativa 60%), rango de funcionamiento de humedad relativa desde 40 hasta 100%, rango de funcionamiento de temperatura desde 20 hasta 38°C, alimentación monofásica a 230 V y 50 Hz, consumo eléctrico 1,85 kW, nivel sonoro 58 dBA, dimensiones 1155x650x758 mm, peso 130 kg, compuesto por unidad frigorífica completa con compresor rotativo y refrigerante R-407C, ventilador radial, filtros, envolvente de acero galvanizado acabado pintado con pintura electrostática de color blanco tráfico RAL 9016 con doble panel de aislamiento de 50 mm de espesor, conexión de entrada de aire húmedo de 400 mm de diámetro, conexión de entrada de aire exterior de 160 mm de diámetro y conexión de salida de aire seco de 400 mm de diámetro, sistema electrónico de control y panel de lectura digital de estado. Totalmente montado, conexionado y puesto en marcha por la empresa instaladora para la comprobación de su correcto funcionamiento.
Incluye: Replanteo de la unidad. Colocación y fijación de la unidad. Conexionado con las redes eléctrica y de recogida de condensados. Puesta en marcha.
Criterio de medición de proyecto: Número de unidades previstas, según documentación gráfica de Proyecto.
Criterio de medición de obra: Se medirá el número de unidades realmente ejecutadas según especificaciones de Proyecto.

| Código | Ud | Descripción | Rendimiento | Precio | Importe |
|---|---|---|---|---|---|
| mt38dan060aa | Ud | Deshumidificador para ducto, caudal de aire nominal 1500 m³/h, presión estática disponible 170 Pa, deshumidificación 65 l/24h (aire a 28°C, humedad relativa 60%), rango de funcionamiento de humedad relativa desde 40 hasta 100%, rango de funcionamiento de temperatura desde 20 hasta 38°C, alimentación monofásica a 230 V y 50 Hz, consumo eléctrico 1,85 kW, nivel sonoro 58 dBA, dimensiones 1155x650x758 mm, peso 130 kg, compuesto por unidad frigorífica completa con compresor rotativo y refrigerante R-407C, ventilador radial, filtros, envolvente de acero galvanizado acabado pintado con pintura electrostática de color blanco tráfico RAL 9016 con doble panel de aislamiento de 50 mm de espesor, conexión de entrada de aire húmedo de 400 mm de diámetro, conexión de entrada de aire exterior de 160 mm de diámetro y conexión de salida de aire seco de 400 mm de diámetro, sistema electrónico de control y panel de lectura digital de estado. (material) | 1 | 35799035.420000002 | 35799035.420 |
| mo005 | h | Oficial 1ª instalador de climatización. (mano de obra) | 3.688 | 26179.17 | 96548.779 |
| mo104 | h | Ayudante instalador de climatización. (mano de obra) | 3.688 | 19008.41 | 70103.016 |
| % | % | Herramienta menor | 2 % | 35965687.215 | 719313.744 |
|  |  | Costes directos |  |  | 36685000.959 |
