# Manguito de lámina galvanizada de 152 mm de diámetro, para la fijación de tubo flexible a ductos de climatización. Incluso cinta de aluminio y elementos de fijación

- Propiedad del archivo: CYPE INGENIEROS, S.A.
- Formato: FIEBDC-3/2002
- Ámbito geográfico: Colombia
- Divisa: COP
- Costes indirectos: 3.00 %
- Gastos generales: 13.00 %
- Beneficio industrial: 6.00 %
- IVA: 16.00 %

**ICR026** Ud Manguito de lámina galvanizada de 152 mm de diámetro, para la fijación de tubo flexible a ductos de climatización. Incluso cinta de aluminio y elementos de fijación.
Manguito de lámina galvanizada de 152 mm de diámetro, para la fijación de tubo flexible a ductos de climatización. Incluso cinta de aluminio y elementos de fijación.
Incluye: Colocación y fijación de las piezas especiales a la red de ductos.
Criterio de medición de proyecto: Número de unidades previstas, según documentación gráfica de Proyecto.
Criterio de medición de obra: Se medirá el número de unidades realmente ejecutadas según especificaciones de Proyecto.

| Código | Ud | Descripción | Rendimiento | Precio | Importe |
|---|---|---|---|---|---|
| mt42coi135c | Ud | Manguito de lámina galvanizada de 152 mm de diámetro, para la fijación de tubo flexible a ductos de climatización. (material) | 1.050 | 13686.71 | 14371.05 |
| mt42con020 | m | Cinta autoadhesiva de aluminio, de 50 micras de espesor y 65 mm de anchura, a base de resinas acrílicas, para el sellado y fijación del aislamiento. (material) | 0.525 | 696.34 | 365.58 |
| mt42con135 | Ud | Brida y soporte para fijación de tubos flexibles para conducción de aire en instalaciones de climatización. (material) | 0.700 | 5497.41 | 3848.19 |
| mo005 | h | Oficial 1ª instalador de climatización. (mano de obra) | 0.122 | 14232.90 | 1736.41 |
| mo104 | h | Ayudante instalador de climatización. (mano de obra) | 0.122 | 10301.50 | 1256.78 |
| % | % | Herramienta menor | 2 % | 21578.01 | 431.56 |
|  |  | Costes directos |  |  | 22009.57 |
