# Vaso de expansión para circuito de A.C.S

- Propiedad del archivo: CYPE Ingenieros S.A.
- Formato: FIEBDC-3/2016
- Programa: Generador de precios de la construcción. CYPE Ingenieros, S.A.
- Fecha: 18/06/2024
- Ámbito geográfico: Colombia
- Divisa: COP
- Costes indirectos: 3 %
- Gastos generales: 13 %
- Beneficio industrial: 6 %
- IVA: 16 %

## I Instalaciones

### IC Calefacción, refrigeración, climatización y A.C.S.

#### ICS Sistemas de conducción de agua

**ICS045** Ud Vaso de expansión para circuito de A.C.S.
Vaso de expansión para A.C.S. de acero vitrificado, capacidad 80 l, presión máxima 10 bar. Incluso manómetro y elementos de montaje y conexión necesarios para su correcto funcionamiento.
Incluye: Replanteo. Colocación. Conexión a la red de distribución. Comprobación de su correcto funcionamiento.
Criterio de medición de proyecto: Número de unidades previstas, según documentación gráfica de Proyecto.
Criterio de medición de obra: Se medirá el número de unidades realmente ejecutadas según especificaciones de Proyecto.

| Código | Ud | Descripción | Rendimiento | Precio | Importe |
|---|---|---|---|---|---|
| mt38vex020g | Ud | Vaso de expansión para A.C.S. de acero vitrificado, capacidad 80 l, presión máxima 10 bar. (material) | 1 | 841967.05 | 841967.050 |
| mt42www040 | Ud | Manómetro con baño de glicerina y diámetro de esfera de 100 mm, con toma vertical, para montaje roscado de 1/2", escala de presión de 0 a 5 bar. (material) | 1 | 253286.84 | 253286.840 |
| mo004 | h | Oficial 1ª calefactor. (mano de obra) | 1.22 | 26179.17 | 31938.587 |
| mo103 | h | Ayudante calefactor. (mano de obra) | 1.22 | 19008.41 | 23190.260 |
| % | % | Herramienta menor | 2 % | 1150382.737 | 23007.655 |
|  |  | Costes directos |  |  | 1173390.392 |

## Recursos

**mt38vex020g** Ud Vaso de expansión para A.C.S. de acero vitrificado, capacidad 80 l, presión máxima 10 bar
Datos técnicos: Coste energético 158.080 MJ; Emisión de CO2 9.419 kg
Residuos:
- embalaje: re150101 Envases de papel y cartón. (componente de residuo); rendimiento 1.481 kg; Código LER 15 01 01; Masa del elemento 1 kg; Volumen 0.001333 m3
