# Luminaria empotrada tipo Downlight

- Propiedad del archivo: CYPE Ingenieros S.A.
- Formato: FIEBDC-3/2016
- Programa: Generador de precios de la construcción. CYPE Ingenieros, S.A.
- Fecha: 23/12/2021
- Ámbito geográfico: Colombia
- Divisa: COP
- Costes indirectos: 3 %
- Gastos generales: 13 %
- Beneficio industrial: 6 %
- IVA: 16 %

## I Instalaciones

### II Iluminación

#### III Interior

**III100** Ud Luminaria empotrada tipo Downlight.
Luminaria cuadrada Downlight, de 210x210x160 mm, para 2 lámparas fluorescentes compactas triples TC-TELI de 26 W, rendimiento 72%, con marco exterior de aluminio inyectado; cuerpo interior de lámina de acero, acabado termoesmaltado, de color blanco; reflector de aluminio acabado semimate de alta reflectancia; sistema de anclaje; protección IP20 y aislamiento clase F. Instalación empotrada. Incluso lámparas.
Incluye: Replanteo. Montaje, conexionado y comprobación de su correcto funcionamiento.
Criterio de medición de proyecto: Número de unidades previstas, según documentación gráfica de Proyecto.
Criterio de medición de obra: Se medirá el número de unidades realmente ejecutadas según especificaciones de Proyecto.
Criterio de valoración económica: El precio no incluye las ayudas de albañilería para instalaciones.

| Código | Ud | Descripción | Rendimiento | Precio | Importe |
|---|---|---|---|---|---|
| mt34ode070d | Ud | Luminaria cuadrada Downlight, de 210x210x160 mm, para 2 lámparas fluorescentes compactas triples TC-TELI de 26 W, rendimiento 72%, con marco exterior de aluminio inyectado; cuerpo interior de lámina de acero, acabado termoesmaltado, de color blanco; reflector de aluminio acabado semimate de alta reflectancia; sistema de anclaje; protección IP20 y aislamiento clase F, para empotrar. (material) | 1 | 686567 | 686567.000 |
| mt34tuf020y | Ud | Lámpara fluorescente compacta TC-TELI de 26 W. (material) | 2 | 42893.7 | 85787.400 |
| mo003 | h | Maestro electricista. (mano de obra) | 0.483 | 19713 | 9521.379 |
| mo102 | h | Ayudante electricista. (mano de obra) | 0.483 | 14284.7 | 6899.510 |
| % | % | Herramienta menor | 2 % | 788775.289 | 15775.506 |
|  |  | Costes directos |  |  | 804550.795 |

## Recursos

**mt34ode070d** Ud Luminaria cuadrada Downlight
Datos técnicos: Coste energético 523.376 MJ; Emisión de CO2 14.299 kg
Residuos:
- embalaje: re150101 Envases de papel y cartón. (componente de residuo); rendimiento 0.151 kg; Código LER 15 01 01; Masa del elemento 1 kg; Volumen 0.001333 m3
- embalaje: re170203 Plástico. (componente de residuo); rendimiento 0.075 kg; Código LER 17 02 03; Masa del elemento 1 kg; Volumen 0.001667 m3
