# Sistema de sellado de paso de tubería recta

- Propiedad del archivo: CYPE INGENIEROS, S.A.
- Formato: FIEBDC-3/2002
- Ámbito geográfico: Colombia
- Divisa: COP
- Costes indirectos: 3.00 %
- Gastos generales: 13.00 %
- Beneficio industrial: 6.00 %
- IVA: 16.00 %

**IOJ014** Ud Sistema de sellado de paso de tubería recta, de PVC, de 32 mm de diámetro nominal exterior, y de entre 1,9 y 12,3 mm de espesor, en muro, de 100 mm de espesor, para protección pasiva contra incendios y garantizar la resistencia al fuego EI 120, formado por material de relleno de sellador acrílico con propiedades ignífugas, color blanco, abrazadera intumescente en rollo con propiedades ignífugas, de 2580x52x17 mm, en cada cara del muro, fijada con 2 anclajes mecánicos tipo tornillo de cabeza redonda con estrella interior de seis puntas para llave Torx, de acero galvanizado, 6x40 5, de 6 mm de diámetro y 40 mm de longitud.
Sistema de sellado de paso de tubería recta, de PVC, de 32 mm de diámetro nominal exterior, y de entre 1,9 y 12,3 mm de espesor, en muro, de 100 mm de espesor, para protección pasiva contra incendios y garantizar la resistencia al fuego EI 120, formado por material de relleno de sellador acrílico con propiedades ignífugas, color blanco, abrazadera intumescente en rollo con propiedades ignífugas, de 2580x52x17 mm, en cada cara del muro, fijada con 2 anclajes mecánicos tipo tornillo de cabeza redonda con estrella interior de seis puntas para llave Torx, de acero galvanizado, 6x40 5, de 6 mm de diámetro y 40 mm de longitud.
Incluye: Limpieza y preparación del paramento. Inserción del material de relleno. Colocación de las abrazaderas alrededor del tubo. Cierre de las abrazaderas. Fijación de las abrazaderas al paramento soporte.
Criterio de medición de proyecto: Número de unidades previstas, según documentación gráfica de Proyecto.
Criterio de medición de obra: Se medirá el número de unidades realmente ejecutadas según especificaciones de Proyecto.

| Código | Ud | Descripción | Rendimiento | Precio | Importe |
|---|---|---|---|---|---|
| mt41phi010a | Ud | Cartucho de 310 ml de sellador acrílico con propiedades ignífugas, color blanco, para sellado de juntas y aberturas lineales. (material) | 0.254 | 40824.11 | 10369.32 |
| mt41phi105a | Ud | Abrazadera intumescente en rollo con propiedades ignífugas, de 2580x52x17 mm, para tubería combustible, incluso grapas de cierre y ganchos cortos de fijación. (material) | 0.116 | 935243.22 | 108488.21 |
| mt26ahi110a | Ud | Anclaje mecánico tipo tornillo de cabeza redonda con estrella interior de seis puntas para llave Torx, de acero galvanizado, 6x40 5, de 6 mm de diámetro y 40 mm de longitud, para fijación sobre elementos de concreto, fisurados o no fisurados. (material) | 4.000 | 633.82 | 2535.28 |
| mo020 | h | Oficial 1ª obra blanca. (mano de obra) | 0.365 | 13602.61 | 4964.95 |
| % | % | Herramienta menor | 2 % | 126357.76 | 2527.16 |
|  |  | Costes directos |  |  | 128884.92 |
