# Formación de protección pasiva contra incendios de estructura metálica

- Propiedad del archivo: CYPE INGENIEROS, S.A.
- Formato: FIEBDC-3/2002
- Ámbito geográfico: Colombia
- Divisa: COP
- Costes indirectos: 3.00 %
- Gastos generales: 13.00 %
- Beneficio industrial: 6.00 %
- IVA: 16.00 %

**IOJ025** m² Formación de protección pasiva contra incendios de estructura metálica, mediante proyección neumática de mortero ignífugo, reacción al fuego clase A1, compuesto de cemento en combinación con perlita o vermiculita, hasta formar un espesor mínimo de 11 mm y conseguir una resistencia al fuego de 60 minutos.
Formación de protección pasiva contra incendios de estructura metálica, mediante proyección neumática de mortero ignífugo, reacción al fuego clase A1, compuesto de cemento en combinación con perlita o vermiculita, hasta formar un espesor mínimo de 11 mm y conseguir una resistencia al fuego de 60 minutos.
Incluye: Limpieza y preparación de la superficie del perfil metálico. Protección de los elementos del entorno que puedan verse afectados durante los trabajos de proyección. Proyección mecánica del mortero.
Criterio de medición de proyecto: Superficie resultante del desarrollo de los perfiles metálicos que componen la estructura, según documentación gráfica de Proyecto.
Criterio de medición de obra: Se medirá la superficie realmente ejecutada según especificaciones de Proyecto, resultante del desarrollo de los perfiles metálicos que componen la estructura.

| Código | Ud | Descripción | Rendimiento | Precio | Importe |
|---|---|---|---|---|---|
| mt41mig010 | m³ | Mortero ignífugo, reacción al fuego clase A1, compuesto de cemento en combinación con perlita o vermiculita, para protección pasiva contra el fuego mediante proyección. (material) | 0.011 | 822268.26 | 9044.95 |
| mq06pym010 | h | Mezcladora-bombeadora para morteros y yesos proyectados, de 3 m³/h. (maquinaria) | 0.257 | 15277.50 | 3926.32 |
| mo030 | h | Oficial 1ª aplicador de productos aislantes. (mano de obra) | 0.268 | 13602.61 | 3645.50 |
| mo068 | h | Ayudante aplicador de productos aislantes. (mano de obra) | 0.268 | 10111.16 | 2709.79 |
| % | % | Herramienta menor | 2 % | 19326.56 | 386.53 |
|  |  | Costes directos |  |  | 19713.09 |
