# Herraje para microabertura de ventana corredera, sistema 2000 Perimetral y sistema 4200 Perimetral, "CORTIZO", para ventilación híbrida

- Propiedad del archivo: CYPE INGENIEROS, S.A.
- Formato: FIEBDC-3/2002
- Ámbito geográfico: Colombia
- Divisa: COP
- Costes indirectos: 3.00 %
- Gastos generales: 13.00 %
- Beneficio industrial: 6.00 %
- IVA: 16.00 %

**IVH011** Ud Herraje para microabertura de ventana corredera, sistema 2000 Perimetral y sistema 4200 Perimetral, "CORTIZO", para ventilación híbrida.
Suministro y montaje de herraje para microabertura de ventana corredera, sistema 2000 Perimetral y sistema 4200 Perimetral, "CORTIZO", para ventilación híbrida. Incluso material auxiliar. Totalmente montado.
Incluye: Replanteo. Colocación del herraje de microventilación entre la hoja y el marco de la carpintería.
Criterio de medición de proyecto: Número de unidades previstas, según documentación gráfica de Proyecto.
Criterio de medición de obra: Se medirá el número de unidades realmente ejecutadas según especificaciones de Proyecto.

| Código | Ud | Descripción | Rendimiento | Precio | Importe |
|---|---|---|---|---|---|
| mt25pfz180a | Ud | Herraje para microabertura de ventana corredera, sistema 2000 Perimetral y sistema 4200 Perimetral, "CORTIZO". (material) | 1.000 | 4203.05 | 4203.05 |
| mo018 | h | Oficial 1ª cerrajero. (mano de obra) | 0.084 | 18283.08 | 1535.78 |
| mo059 | h | Ayudante cerrajero. (mano de obra) | 0.084 | 13296.48 | 1116.90 |
| % | % | Herramienta menor | 2 % | 6855.73 | 137.11 |
|  |  | Costes directos |  |  | 6992.84 |
