# Aislamiento térmico bajo losa

- Propiedad del archivo: CYPE INGENIEROS, S.A.
- Formato: FIEBDC-3/2002
- Ámbito geográfico: Colombia
- Divisa: COP
- Costes indirectos: 3.00 %
- Gastos generales: 13.00 %
- Beneficio industrial: 6.00 %
- IVA: 16.00 %

**NAD030** m² Aislamiento térmico bajo losa, formado por placa de aglomerado de corcho expandido, de 80 mm de espesor, color negro, resistencia térmica 2 m²K/W, conductividad térmica 0,036 W/(mK), fijado mecánicamente.
Suministro y colocación de aislamiento térmico bajo losa, formado por placa de aglomerado de corcho expandido, de 80 mm de espesor, color negro, resistencia térmica 2 m²K/W, conductividad térmica 0,036 W/(mK), fijado mecánicamente. Incluso parte proporcional de cortes, fijaciones y limpieza.
Incluye: Corte y preparación del aislamiento. Colocación del aislamiento.
Criterio de medición de proyecto: Superficie medida según documentación gráfica de Proyecto.
Criterio de medición de obra: Se medirá la superficie realmente ejecutada según especificaciones de Proyecto.

| Código | Ud | Descripción | Rendimiento | Precio | Importe |
|---|---|---|---|---|---|
| mt16acg010ga | m² | Placa de aglomerado de corcho expandido, de 80 mm de espesor, color negro, resistencia térmica 2 m²K/W, conductividad térmica 0,036 W/(mK), Euroclase E de reacción al fuego, de aplicación como aislante térmico y acústico. (material) | 1.050 | 79553.48 | 83531.15 |
| mt16aaa020lg | Ud | Fijación mecánica para paneles aislantes de aglomerado de corcho expandido, colocados directamente sobre la superficie soporte. (material) | 3.000 | 766.78 | 2300.34 |
| mo054 | h | Oficial 1ª colocador de aislantes. (mano de obra) | 0.122 | 18596.15 | 2268.73 |
| mo101 | h | Ayudante colocador de aislantes. (mano de obra) | 0.122 | 13247.21 | 1616.16 |
| % | % | Herramienta menor | 2 % | 89716.38 | 1794.33 |
|  |  | Costes directos |  |  | 91510.71 |
