# Aislamiento acústico sobre cielo raso formado por panel semirrígido de lana mineral, no revestido, de 50 mm de espesor

- Propiedad del archivo: CYPE INGENIEROS, S.A.
- Formato: FIEBDC-3/2002
- Ámbito geográfico: Colombia
- Costes indirectos: 3.00 %
- Gastos generales: 13.00 %
- Beneficio industrial: 6.00 %
- IVA: 16.00 %

**NAT010** m² Aislamiento acústico sobre cielo raso formado por panel semirrígido de lana mineral, no revestido, de 50 mm de espesor.
Suministro y colocación de aislamiento acústico sobre cielo raso de placas, formado por panel semirrígido de lana mineral, no revestido, de 50 mm de espesor, resistencia térmica 1,4 m²K/W, conductividad térmica 0,035 W/(mK). Incluso parte proporcional de cortes del aislante.
Incluye: Corte, ajuste y colocación del aislamiento.
Criterio de medición de proyecto: Superficie medida entre paramentos, según documentación gráfica de Proyecto, sin descontar huecos para instalaciones.
Criterio de medición de obra: Se medirá la superficie realmente ejecutada según especificaciones de Proyecto, sin descontar huecos para instalaciones.

| Código | Ud | Descripción | Rendimiento | Precio | Importe |
|---|---|---|---|---|---|
| mt16lra020ca | m² | Panel semirrígido de lana mineral, no revestido, de 50 mm de espesor, resistencia térmica 1,4 m²K/W, conductividad térmica 0,035 W/(mK). (material) | 1.050 | 5.16 | 5.42 |
| mo054 | h | Oficial 1ª colocador de aislantes. (mano de obra) | 0.084 | 3.17 | 0.27 |
| mo101 | h | Ayudante colocador de aislantes. (mano de obra) | 0.084 | 2.26 | 0.19 |
| % | % | Herramienta menor | 2 % | 5.88 | 0.12 |
|  |  | Costes directos |  |  | 6.00 |
