# Panel acústico autoportante de lana mineral, rectangular de 1200x300x40 mm, color Blanco, suspendido del techo mediante cadenas (no incluidas en este precio)

- Propiedad del archivo: CYPE INGENIEROS, S.A.
- Formato: FIEBDC-3/2002
- Ámbito geográfico: Colombia
- Costes indirectos: 3.00 %
- Gastos generales: 13.00 %
- Beneficio industrial: 6.00 %
- IVA: 16.00 %

**NAT100** Ud Panel acústico autoportante de lana mineral, rectangular de 1200x300x40 mm, color Blanco, suspendido del techo mediante cadenas (no incluidas en este precio).
Suministro y montaje de panel acústico autoportante de lana mineral, de 1200x300x40 mm, revestido por las dos caras con un velo mineral de color Blanco, acabado con un marco metálico lacado en color blanco, suspendido del techo mediante cadenas (no incluidas en este precio).
Incluye: Colocación del aislamiento.
Criterio de medición de proyecto: Número de unidades previstas, según documentación gráfica de Proyecto.
Criterio de medición de obra: Se medirá el número de unidades realmente ejecutadas según especificaciones de Proyecto.

| Código | Ud | Descripción | Rendimiento | Precio | Importe |
|---|---|---|---|---|---|
| mt12par130dcaI | Ud | Panel acústico autoportante de lana mineral, de 1200x300x40 mm, revestido por las dos caras con un velo mineral de color Blanco, acabado con un marco metálico lacado en color blanco. (material) | 1.000 | 31.19 | 31.19 |
| mo054 | h | Oficial 1ª colocador de aislantes. (mano de obra) | 0.362 | 3.17 | 1.15 |
| mo101 | h | Ayudante colocador de aislantes. (mano de obra) | 0.060 | 2.26 | 0.14 |
| % | % | Herramienta menor | 2 % | 32.48 | 0.65 |
|  |  | Costes directos |  |  | 33.13 |
