# Pastilla antivibración de caucho con orificio central de 20 mm de diámetro, de 80x80x35 mm y 600 kg de carga máxima

- Propiedad del archivo: CYPE INGENIEROS, S.A.
- Formato: FIEBDC-3/2002
- Ámbito geográfico: Colombia
- Divisa: COP
- Costes indirectos: 3.00 %
- Gastos generales: 13.00 %
- Beneficio industrial: 6.00 %
- IVA: 16.00 %

**NBI010** Ud Pastilla antivibración de caucho con orificio central de 20 mm de diámetro, de 80x80x35 mm y 600 kg de carga máxima.
Pastilla antivibración de caucho con orificio central de 20 mm de diámetro, de 80x80x35 mm y 600 kg de carga máxima.
Incluye: Replanteo. Colocación de la pastilla antivibración.
Criterio de medición de proyecto: Número de unidades previstas, según documentación gráfica de Proyecto.
Criterio de medición de obra: Se medirá el número de unidades realmente ejecutadas según especificaciones de Proyecto.

| Código | Ud | Descripción | Rendimiento | Precio | Importe |
|---|---|---|---|---|---|
| mt16avg020G | Ud | Pastilla antivibración de caucho con orificio central de 20 mm de diámetro, de 80x80x35 mm y 600 kg de carga máxima. (material) | 1.000 | 10088.03 | 10088.03 |
| mo054 | h | Oficial 1ª colocador de aislantes. (mano de obra) | 0.122 | 20511.20 | 2502.37 |
| mo101 | h | Ayudante colocador de aislantes. (mano de obra) | 0.122 | 14628.70 | 1784.70 |
| % | % | Herramienta menor | 2 % | 14375.10 | 287.50 |
|  |  | Costes directos |  |  | 14662.60 |
