# Impermeabilización de cubierta inclinada

- Propiedad del archivo: CYPE INGENIEROS, S.A.
- Formato: FIEBDC-3/2002
- Ámbito geográfico: Colombia
- Divisa: COP
- Costes indirectos: 3.00 %
- Gastos generales: 13.00 %
- Beneficio industrial: 6.00 %
- IVA: 16.00 %

**NIG200** m² Impermeabilización de cubierta inclinada, realizada mediante el sistema "REVETÓN", formado por una mano de imprimación de resinas sintéticas, "REVETÓN", incolora, dos manos de revestimiento continuo elástico impermeabilizante a base de polímeros acrílicos en emulsión acuosa, Revetón Antigoteras "REVETÓN", color blanco, (1,5 l/m²), preparado para recibir la capa de protección. Incluso geotextil no tejido de fibras de poliéster, Texnón 90 "REVETÓN", de 90 g/m² de masa superficial, para la resolución de puntos singulares.
Impermeabilización de cubierta inclinada, realizada mediante el sistema "REVETÓN", formado por una mano de imprimación de resinas sintéticas, "REVETÓN", incolora, dos manos de revestimiento continuo elástico impermeabilizante a base de polímeros acrílicos en emulsión acuosa, Revetón Antigoteras "REVETÓN", color blanco, (1,5 l/m²), preparado para recibir la capa de protección. Incluso geotextil no tejido de fibras de poliéster, Texnón 90 "REVETÓN", de 90 g/m² de masa superficial, para la resolución de puntos singulares.
Incluye: Aplicación de la imprimación. Resolución de los puntos singulares. Aplicación del impermeabilizante.
Criterio de medición de proyecto: Superficie medida en verdadera magnitud, según documentación gráfica de Proyecto.
Criterio de medición de obra: Se medirá, en verdadera magnitud, la superficie realmente ejecutada según especificaciones de Proyecto.
Criterio de valoración económica: El precio no incluye la capa de protección.

| Código | Ud | Descripción | Rendimiento | Precio | Importe |
|---|---|---|---|---|---|
| mt15rer010b | l | Imprimación de resinas sintéticas, "REVETÓN", incolora. (material) | 0.200 | 44586.07 | 8917.21 |
| mt15rer500b | m² | Geotextil no tejido de fibras de poliéster, Texnón 90 "REVETÓN", de 90 g/m² de masa superficial. (material) | 0.100 | 39713.10 | 3971.31 |
| mt15rer105a | l | Revestimiento continuo elástico impermeabilizante a base de polímeros acrílicos en emulsión acuosa, Revetón Antigoteras "REVETÓN", color blanco. (material) | 1.500 | 23768.19 | 35652.29 |
| mo032 | h | Oficial 1ª aplicador de productos impermeabilizantes. (mano de obra) | 0.210 | 19843.71 | 4167.18 |
| mo070 | h | Ayudante aplicador de productos impermeabilizantes. (mano de obra) | 0.210 | 14628.70 | 3072.03 |
| % | % | Herramienta menor | 2 % | 55780.02 | 1115.60 |
|  |  | Costes directos |  |  | 56895.62 |
