# Cubierta inclinada con una pendiente media del 60%

- Propiedad del archivo: CYPE INGENIEROS, S.A.
- Formato: FIEBDC-3/2002
- Ámbito geográfico: Colombia
- Divisa: COP
- Costes indirectos: 3.00 %
- Gastos generales: 13.00 %
- Beneficio industrial: 6.00 %
- IVA: 16.00 %

**QTP010** m² Cubierta inclinada con una pendiente media del 60%, compuesta de: formación de pendientes: tablero cerámico hueco machihembrado, para revestir, 50x20x3 cm sobre muros divisorios interiores aligerados de 100 cm de altura media; impermeabilización monocapa adherida: manto de betún modificado con elastómero SBS, de 2,5 mm de espesor, con armadura de fieltro de poliéster no tejido de 160 g/m²; cobertura: pizarra para techar en piezas rectangulares, sobre rastreles de madera.
Cubierta inclinada con una pendiente media del 60%. FORMACIÓN DE PENDIENTES: tablero cerámico hueco machihembrado, para revestir, 50x20x3 cm, con una capa de regularización de mortero de cemento, confeccionado en obra, dosificación 1:6, de 3 cm de espesor y acabado fratasado y relleno de las juntas entre las piezas de dos tramos contiguos con el mismo mortero, apoyada sobre muros divisorios interiores aligerados de ladrillo cerámico hueco, recibidos con mortero de cemento, confeccionado en obra, dosificación 1:6 con maestra superior del mismo mortero, con una altura media de 100 cm, arriostrados transversalmente cada 2 m aproximadamente, todo ello sobre losa de concreto (no incluido en este precio); IMPERMEABILIZACIÓN: tipo monocapa adherida, formada por manto de betún modificado con elastómero SBS, de 2,5 mm de espesor, con armadura de fieltro de poliéster no tejido de 160 g/m², de superficie no protegida, totalmente adherido al soporte con soplete previa imprimación con emulsión asfáltica aniónica con cargas; COBERTURA: pizarra para techar en piezas rectangulares, 32x22 cm, de segunda calidad, grueso 3 a 4 mm, colocada formando tres espesores (cubierta terciada), y fijada sobre rastreles de madera de pino de 42x27 mm de sección, dispuestos en hiladas paralelas al alero. Incluso parte proporcional de caballetes y limas, remates de lámina galvanizada de 25 cm de desarrollo, piezas de ventilación de cubierta, goterones y piezas especiales para formación de cumbreras y limatesas con forrados metálicos y acabados de pizarra, aleros, endobles y bordes libres.
Incluye: Limpieza del supradós de la losa. Replanteo y trazado de limatesas, limahoyas, encuentros y juntas. Formación de tabicas perimetrales con piezas cerámicas. Formación de muros divisorios interiores aligerados. Maestreado del remate de los muros divisorios interiores aligerados para recibir el tablero. Colocación de las cintas de papel sobre los muros divisorios interiores aligerados. Colocación de las piezas cerámicas que forman el tablero. Fundido, extendido y regleado de la capa de mortero de regularización. Limpieza y preparación del soporte. Imprimación. Colocación de la impermeabilización. Situación y fijación del enrastrelado a intervalos regulares. Fijación de las piezas de pizarra. Ejecución de remates.
Criterio de medición de proyecto: Superficie del faldón medida en verdadera magnitud, según documentación gráfica de Proyecto, sin tener en cuenta el solape correspondiente de las piezas de pizarra. Incluyendo formación de cumbreras, limatesas, aleros y bordes libres. No se incluyen formación de limahoyas, aleros decorativos ni encuentros de faldones con paramentos verticales, chimeneas, ventanas o ductos de ventilación.
Criterio de medición de obra: Se medirá, en verdadera magnitud, la superficie realmente ejecutada según especificaciones de Proyecto, sin tener en cuenta el solape correspondiente de las piezas de pizarra. Incluyendo formación de cumbreras, limatesas, aleros y bordes libres. No se incluyen formación de limahoyas, aleros decorativos ni encuentros de faldones con paramentos verticales, chimeneas, ventanas o ductos de ventilación.

| Código | Ud | Descripción | Rendimiento | Precio | Importe |
|---|---|---|---|---|---|
| mt04lvc010c | Ud | Ladrillo cerámico hueco doble, para revestir, 24x11,5x9 cm, densidad 780 kg/m³. (material) | 75.451 | 281.33 | 21226.63 |
| mt08aaa010a | m³ | Agua. (material) | 0.012 | 2858.80 | 34.31 |
| mt01arg005a | t | Arena de cantera, para mortero preparado en obra. (material) | 0.073 | 39608.55 | 2891.42 |
| mt08cem000d | kg | Cemento gris en sacos. (material) | 11.250 | 421.19 | 4738.39 |
| mt04lvg020a | Ud | Tablero cerámico hueco machihembrado, para revestir, 50x20x3 cm. (material) | 10.900 | 844.00 | 9199.60 |
| mt14iea020c | kg | Emulsión asfáltica aniónica con cargas. (material) | 0.300 | 4653.11 | 1395.93 |
| mt14lba010c | m² | Manto de betún modificado con elastómero SBS, de 2,5 mm de espesor, masa nominal 3 kg/m², con armadura de fieltro de poliéster no tejido de 160 g/m², de superficie no protegida. (material) | 1.100 | 17039.56 | 18743.52 |
| mt13blw010d | m | Rastrel de madera de pino gallego tratado o pino rojo, 42x27 mm, calidad VI. (material) | 6.810 | 1112.86 | 7578.58 |
| mt13eag023 | Ud | Clavo de acero para fijación de rastrel de madera a soporte de concreto o mortero. (material) | 10.620 | 165.74 | 1760.16 |
| mt13piz100d | m² | Pizarra para techar en piezas rectangulares, 32x22 cm, de segunda calidad, grueso 3 a 4 mm. (material) | 1.090 | 18516.07 | 20182.52 |
| mt13piz050 | kg | Elementos de sujeción de acero inoxidable (clavos, ganchos, puntas, etc.). (material) | 0.460 | 8097.82 | 3725.00 |
| mt13piz051 | Ud | Pieza de ventilación de lámina galvanizada. (material) | 0.050 | 14940.72 | 747.04 |
| mt13piz053b | m² | Lámina de zinc natural de 0,65 mm de espesor, en bobina. (material) | 0.192 | 27987.21 | 5373.54 |
| mq06hor010 | h | Concretera. (maquinaria) | 0.043 | 3230.77 | 138.92 |
| mo020 | h | Oficial 1ª obra blanca. (mano de obra) | 1.054 | 13602.61 | 14337.15 |
| mo077 | h | Ayudante de obra blanca. (mano de obra) | 1.503 | 10111.16 | 15197.07 |
| mo029 | h | Oficial 1ª aplicador de láminas y mantos impermeabilizantes. (mano de obra) | 0.386 | 13602.61 | 5250.61 |
| mo067 | h | Ayudante aplicador de láminas y mantos impermeabilizantes. (mano de obra) | 0.386 | 10111.16 | 3902.91 |
| mo036 | h | Oficial 1ª colocador de pizarra. (mano de obra) | 0.537 | 13602.61 | 7304.60 |
| mo074 | h | Ayudante colocador de pizarra. (mano de obra) | 0.537 | 10111.16 | 5429.69 |
| % | % | Herramienta menor | 2 % | 149157.59 | 2983.15 |
|  |  | Costes directos |  |  | 152140.74 |
