# Revestimiento decorativo con panel de corcho de 7 mm de espesor

- Propiedad del archivo: CYPE INGENIEROS, S.A.
- Formato: FIEBDC-3/2002
- Ámbito geográfico: Colombia
- Divisa: COP
- Costes indirectos: 3.00 %
- Gastos generales: 13.00 %
- Beneficio industrial: 6.00 %
- IVA: 16.00 %

**RDC010** m² Revestimiento decorativo con panel de corcho de 7 mm de espesor, acabado natural, con una densidad de 250 kg/m³, fijación con adhesivo de reacción de poliuretano, sobre la superficie regularizada de paramentos verticales interiores.
Revestimiento decorativo con panel de corcho de 7 mm de espesor, acabado natural, con una densidad de 250 kg/m³, fijación con adhesivo de reacción de poliuretano, sobre la superficie regularizada de paramentos verticales interiores.
Incluye: Preparación y limpieza de la superficie a revestir. Replanteo de juntas, huecos y encuentros. Corte y preparación del revestimiento. Aplicación del adhesivo. Colocación y fijación del revestimiento. Resolución del perímetro del revestimiento. Limpieza de la superficie.
Criterio de medición de proyecto: Superficie medida según documentación gráfica de Proyecto, deduciendo los huecos de superficie mayor de 2 m².
Criterio de medición de obra: Se medirá la superficie realmente ejecutada según especificaciones de Proyecto, deduciendo los huecos de superficie mayor de 2 m².

| Código | Ud | Descripción | Rendimiento | Precio | Importe |
|---|---|---|---|---|---|
| mt18mva040 | kg | Adhesivo de reacción de poliuretano, para pegado de madera. (material) | 0.500 | 7884.72 | 3942.36 |
| mt29pco010c | m² | Panel de corcho de 7 mm de espesor, acabado natural, con una densidad de 250 kg/m³, para revestimiento de paramentos verticales interiores, suministrado en rollos. (material) | 1.100 | 36984.78 | 40683.26 |
| mo017 | h | Oficial 1ª carpintero. (mano de obra) | 0.442 | 14049.67 | 6209.95 |
| mo058 | h | Ayudante carpintero. (mano de obra) | 0.442 | 10388.02 | 4591.50 |
| % | % | Herramienta menor | 2 % | 55427.07 | 1108.54 |
|  |  | Costes directos |  |  | 56535.61 |
