# Revestimiento mural con lámina de acero inoxidable

- Propiedad del archivo: CYPE Ingenieros S.A.
- Formato: FIEBDC-3/2016
- Programa: Generador de precios de la construcción. CYPE Ingenieros, S.A.
- Fecha: 18/06/2024
- Ámbito geográfico: Colombia
- Divisa: COP
- Costes indirectos: 3 %
- Gastos generales: 13 %
- Beneficio industrial: 6 %
- IVA: 16 %

## R Revestimientos

### RD Decorativos

#### RDE Metálicos

**RDE010** m² Revestimiento mural con lámina de acero inoxidable.
Revestimiento mural con lámina de acero inoxidable AISI 304, de 0,6 mm de espesor, acabado mate. Fijación a la superficie soporte con tornillos de acero inoxidable mediante el sistema de fijación oculta. Colocación en obra: con tornillos de acero galvanizado sobre subestructura soporte formada por perfiles omega de acero galvanizado, de 85 mm de anchura, con una separación de 600 mm. Incluso anclajes mecánicos para la fijación de la subestructura soporte.
Incluye: Limpieza y preparación de la superficie soporte. Replanteo. Fijación de los perfiles sobre el paramento. Corte y preparación del revestimiento. Colocación y fijación del revestimiento. Resolución de encuentros y puntos singulares.
Criterio de medición de proyecto: Superficie medida según documentación gráfica de Proyecto, deduciendo los huecos de superficie mayor de 2 m².
Criterio de medición de obra: Se medirá la superficie realmente ejecutada según especificaciones de Proyecto, deduciendo los huecos de superficie mayor de 2 m².

| Código | Ud | Descripción | Rendimiento | Precio | Importe |
|---|---|---|---|---|---|
| mt29pme030a | m | Perfil omega de acero galvanizado, de 85 mm de anchura. (material) | 1.66 | 5335.09 | 8856.249 |
| mt26aaa033a | Ud | Anclaje mecánico con chazo de nylon y tornillo de acero galvanizado, de cabeza avellanada. (material) | 12 | 715.59 | 8587.080 |
| mt29pme010a | m² | Lámina de acero inoxidable AISI 304, de 0,6 mm de espesor, acabado mate. Fijación a la superficie soporte con tornillos de acero inoxidable mediante el sistema de fijación oculta, para revestimiento de paramentos verticales interiores. Incluso perfilería oculta con tornillos de acero inoxidable para la unión de las chapas entre sí. (material) | 1.05 | 160052.62 | 168055.251 |
| mt29pme040a | Ud | Tornillo de acero galvanizado. (material) | 9.33 | 857.9 | 8004.207 |
| mo018 | h | Oficial 1ª cerrajero. (mano de obra) | 0.335 | 25810.78 | 8646.611 |
| mo059 | h | Ayudante cerrajero. (mano de obra) | 0.335 | 19080.89 | 6392.098 |
| % | % | Herramienta menor | 2 % | 208541.496 | 4170.830 |
|  |  | Costes directos |  |  | 212712.326 |

Residuos:
- colocación: mt29pme030a Perfil omega de acero galvanizado, de 85 mm de anchura; factor de residuo 0.0160606
- colocación: mt26aaa033a Anclaje mecánico con chazo de nylon y tornillo de acero galvanizado, de cabeza avellanada; factor de residuo 0.00430435
- colocación: mt29pme010a; factor de residuo 0.0045
- colocación: mt29pme040a Tornillo de acero galvanizado; factor de residuo 0.0125758

## Recursos

**mt29pme030a** m Perfil omega de acero galvanizado, de 85 mm de anchura
Datos técnicos: Coste energético 17.109 MJ; Emisión de CO2 1.717 kg; Código LER 17 04 05; Masa del elemento 0.66 kg; Volumen 0.000314 m3
Residuos:
- embalaje: re170203 Plástico. (componente de residuo); rendimiento 0.006 kg; Código LER 17 02 03; Masa del elemento 1 kg; Volumen 0.001667 m3

**mt26aaa033a** Ud Anclaje mecánico con chazo de nylon y tornillo de acero galvanizado, de cabeza avellanada
Datos técnicos: Coste energético 1.599 MJ; Emisión de CO2 0.133 kg; Código LER 17 04 05; Masa del elemento 0.046 kg; Volumen 0.000022 m3
Residuos:
- embalaje: re150101 Envases de papel y cartón. (componente de residuo); rendimiento 0.001 kg; Código LER 15 01 01; Masa del elemento 1 kg; Volumen 0.001333 m3

**mt29pme010a** m² Lámina de acero inoxidable AISI 304
Datos técnicos: Coste energético 228.819 MJ; Emisión de CO2 33.334 kg; Código LER 17 04 05; Masa del elemento 4.74 kg; Volumen 0.002257 m3
Residuos:
- embalaje: re170203 Plástico; rendimiento 0.032 kg

**mt29pme040a** Ud Tornillo de acero galvanizado
Datos técnicos: Coste energético 2.155 MJ; Emisión de CO2 0.099 kg; Código LER 17 02 01; Masa del elemento 0.0066 kg; Volumen 0.000006 m3
Residuos:
- embalaje: re170203 Plástico; rendimiento 0.02 kg
