# Parquet mosaico lamparquet de tablillas de madera de tola de 250x50x10 mm, colocado con adhesivo en espiga, con film de polietileno

- Propiedad del archivo: CYPE INGENIEROS, S.A.
- Formato: FIEBDC-3/2002
- Ámbito geográfico: Colombia
- Divisa: COP
- Costes indirectos: 3.00 %
- Gastos generales: 13.00 %
- Beneficio industrial: 6.00 %
- IVA: 16.00 %

**RSM030** m² Parquet mosaico lamparquet de tablillas de madera de tola de 250x50x10 mm, colocado con adhesivo en espiga, con film de polietileno.
Parquet mosaico lamparquet, formado por tablillas de madera de tola, de 250x50x10 mm, adosadas unas a otras pero no unidas entre sí, colocadas con adhesivo a base de poliuretano en espiga, y protegida la madera del piso del posible paso del agua en forma de vapor a través de la losa y de la aparición de condensaciones mediante film de polietileno de 0,2 mm. Incluso acuchillado, lijado, plastecido, aplicación de fondos y barnizado final con tres manos de barniz de poliuretano de dos componentes P-6/8.
Incluye: Colocación de la barrera de vapor. Vertido y extendido sobre el soporte del adhesivo. Colocación de las tablas de parquet. Limpieza del adhesivo sobrante. Acuchillado y lijado de la superficie. Plastecido y aplicación de fondos. Barnizado.
Criterio de medición de proyecto: Superficie útil, medida según documentación gráfica de Proyecto. No se ha incrementado la medición por roturas y recortes, ya que en la descomposición se ha considerado un 5% más de piezas.
Criterio de medición de obra: Se medirá la superficie realmente ejecutada según especificaciones de Proyecto.

| Código | Ud | Descripción | Rendimiento | Precio | Importe |
|---|---|---|---|---|---|
| mt15mbv100 | m² | Barrera de vapor de polietileno, de 0,2 mm de espesor. (material) | 1.100 | 1008.74 | 1109.61 |
| mt18mva040 | kg | Adhesivo de reacción de poliuretano, para pegado de madera. (material) | 1.100 | 7884.72 | 8673.19 |
| mt18mpm020f | m² | Tablilla de lamparquet, madera maciza de tola, 250x50x10 mm. (material) | 1.050 | 20670.75 | 21704.29 |
| mt27tmp010 | l | Barniz de poliuretano de dos componentes P-6/8. (material) | 0.900 | 23597.24 | 21237.52 |
| mq08war160 | h | Lijadora de aplicación en pisos de madera, equipada con rodillos para lija y sistema de aspiración. (maquinaria) | 0.174 | 8173.09 | 1422.12 |
| mo025 | h | Oficial 1ª instalador de pisos de madera. (mano de obra) | 1.302 | 13844.46 | 18025.49 |
| mo063 | h | Ayudante instalador de pavimentos de madera. (mano de obra) | 0.537 | 10324.57 | 5544.29 |
| % | % | Herramienta menor | 2 % | 77716.51 | 1554.33 |
|  |  | Costes directos |  |  | 79270.84 |
