# Oscuro de escayola, para solución perimetral de techo

- Propiedad del archivo: CYPE Ingenieros S.A.
- Formato: FIEBDC-3/2016
- Programa: Generador de precios de la construcción. CYPE Ingenieros, S.A.
- Fecha: 15/10/2024
- Ámbito geográfico: Colombia
- Divisa: COP
- Costes indirectos: 3 %
- Gastos generales: 13 %
- Beneficio industrial: 6 %
- IVA: 16 %

## R Revestimientos

### RT Cielos rasos en interiores

#### RTP Prefabricados de escayola

**RTP040** m Oscuro de escayola, para solución perimetral de techo.
Oscuro de escayola, de 3x5x110 cm, para solución perimetral de techo, recibido con cola para escayola. Incluso accesorios de fijación.
Incluye: Replanteo y trazado en los paramentos de la situación del oscuro. Presentación y corte de las piezas. Humectación de la base de fijación. Extendido de la cola. Colocación y rejuntado de las piezas. Repasos de encuentros entre piezas, esquinas y rincones.
Criterio de medición de proyecto: Longitud medida según documentación gráfica de Proyecto.
Criterio de medición de obra: Se medirá la longitud realmente ejecutada según especificaciones de Proyecto.

| Código | Ud | Descripción | Rendimiento | Precio | Importe |
|---|---|---|---|---|---|
| mt12rea060aa | m | Oscuro de escayola, de 3x5x110 cm. (material) | 1.05 | 4327.98 | 4544.379 |
| mt09eyc030 | kg | Cola para escayola. (material) | 0.15 | 739.94 | 110.991 |
| mo035 | h | Oficial 1ª de cielos rasos. (mano de obra) | 0.209 | 26625.25 | 5564.677 |
| % | % | Herramienta menor | 2 % | 10220.047 | 204.401 |
|  |  | Costes directos |  |  | 10424.448 |

Residuos:
- colocación: mt12rea060aa Oscuro de escayola, de 3x5x110 cm; factor de residuo 0.018504

## Recursos

**mt12rea060aa** m Oscuro de escayola, de 3x5x110 cm
Datos técnicos: Coste energético 1.802 MJ; Emisión de CO2 0.081 kg; Código LER 17 08 02; Masa del elemento 0.5 kg; Volumen 0.0005 m3
Residuos:
- embalaje: re170203 Plástico. (componente de residuo); rendimiento 0.001 kg; Código LER 17 02 03; Masa del elemento 1 kg; Volumen 0.001667 m3
