# Friso de escayola, para solución perimetral de techo

- Propiedad del archivo: CYPE Ingenieros S.A.
- Formato: FIEBDC-3/2016
- Programa: Generador de precios de la construcción. CYPE Ingenieros, S.A.
- Fecha: 15/10/2024
- Ámbito geográfico: Colombia
- Divisa: COP
- Costes indirectos: 3 %
- Gastos generales: 13 %
- Beneficio industrial: 6 %
- IVA: 16 %

## R Revestimientos

### RT Cielos rasos en interiores

#### RTP Prefabricados de escayola

**RTP060** m Friso de escayola, para solución perimetral de techo.
Friso de escayola, de 7,5x9x120 cm, para solución perimetral de techo, recibido con cola para escayola. Incluso accesorios de fijación.
Incluye: Replanteo y trazado en los paramentos de la situación del friso. Presentación y corte de las piezas. Humectación de la base de fijación. Extendido de la cola. Colocación y rejuntado de las piezas. Repasos de encuentros entre piezas, esquinas y rincones.
Criterio de medición de proyecto: Longitud medida según documentación gráfica de Proyecto.
Criterio de medición de obra: Se medirá la longitud realmente ejecutada según especificaciones de Proyecto.

| Código | Ud | Descripción | Rendimiento | Precio | Importe |
|---|---|---|---|---|---|
| mt12rea110aa | m | Friso de escayola, de 7,5x9x120 cm. (material) | 1.05 | 14583.98 | 15313.179 |
| mt09eyc030 | kg | Cola para escayola. (material) | 0.36 | 739.94 | 266.378 |
| mo035 | h | Oficial 1ª de cielos rasos. (mano de obra) | 0.235 | 26625.25 | 6256.934 |
| % | % | Herramienta menor | 2 % | 21836.491 | 436.730 |
|  |  | Costes directos |  |  | 22273.221 |

Residuos:
- colocación: mt12rea110aa Friso de escayola, de 7,5x9x120 cm; factor de residuo 0.0053

## Recursos

**mt12rea110aa** m Friso de escayola, de 7,5x9x120 cm
Datos técnicos: Coste energético 7.968 MJ; Emisión de CO2 0.355 kg; Código LER 17 08 02; Masa del elemento 2.3 kg; Volumen 0.0023 m3
Residuos:
- embalaje: re170203 Plástico. (componente de residuo); rendimiento 0.002 kg; Código LER 17 02 03; Masa del elemento 1 kg; Volumen 0.001667 m3
