# Espejo de luna de color de 3 mm de espesor, acabado biselado, fijado con masilla al paramento

- Propiedad del archivo: CYPE INGENIEROS, S.A.
- Formato: FIEBDC-3/2002
- Ámbito geográfico: Colombia
- Divisa: COP
- Costes indirectos: 3.00 %
- Gastos generales: 13.00 %
- Beneficio industrial: 6.00 %
- IVA: 16.00 %

**RVE010** m² Espejo de luna de color de 3 mm de espesor, acabado biselado, fijado con masilla al paramento.
Suministro y colocación de espejo de luna de color de 3 mm de espesor, con pintura de protección, color plata, por su cara posterior, fijado con masilla al paramento. Incluso canteado perimetral, biselado perimetral, y masilla.
Incluye: Limpieza y preparación del soporte. Aplicación de la masilla. Colocación del espejo. Limpieza final.
Criterio de medición de proyecto: Superficie medida según documentación gráfica de Proyecto.
Criterio de medición de obra: Se medirá la superficie realmente ejecutada según especificaciones de Proyecto.

| Código | Ud | Descripción | Rendimiento | Precio | Importe |
|---|---|---|---|---|---|
| mt21vsj020c | m² | Espejo color bronce, 3 mm. (material) | 1.005 | 122665.10 | 123278.43 |
| mt21vva030 | m | Canteado de espejo. (material) | 4.000 | 5373.90 | 21495.60 |
| mt21vva031 | m | Biselado de espejo. (material) | 4.000 | 8434.69 | 33738.76 |
| mt21vva012 | l | Masilla de aplicación con pistola, de base neutra monocomponente. (material) | 0.105 | 34229.40 | 3594.09 |
| mo055 | h | Oficial 1ª cristalero. (mano de obra) | 0.598 | 17778.33 | 10631.44 |
| % | % | Herramienta menor | 2 % | 192738.32 | 3854.77 |
|  |  | Costes directos |  |  | 196593.09 |
