# Protector de esquinas, de vinilo

- Propiedad del archivo: CYPE Ingenieros S.A.
- Formato: FIEBDC-3/2016
- Programa: Generador de precios de la construcción. CYPE Ingenieros, S.A.
- Fecha: 18/06/2024
- Ámbito geográfico: Colombia
- Divisa: COP
- Costes indirectos: 3 %
- Gastos generales: 13 %
- Beneficio industrial: 6 %
- IVA: 16 %

## S Señalización y equipamiento

### SD Protecciones

#### SDC Protectores de esquinas

**SDC010** m Protector de esquinas, de vinilo.
Protector de esquinas a 90°, de 75x75 mm, formado por: un perfil de aluminio, fijado con tornillos y chazos de expansión al paramento, protección de vinilo de 2 mm de espesor, de color azul, fijada mediante clip al perfil de aluminio y remate en sus extremos con tapas de ABS.
Incluye: Replanteo de los puntos de fijación. Fijación del perfil de aluminio. Colocación de la protección de vinilo. Colocación de las tapas en los extremos.
Criterio de medición de proyecto: Longitud medida a ejes, según documentación gráfica de Proyecto.
Criterio de medición de obra: Se medirá, a ejes, la longitud realmente ejecutada según especificaciones de Proyecto.

| Código | Ud | Descripción | Rendimiento | Precio | Importe |
|---|---|---|---|---|---|
| mt53pdi030h | m | Protector de esquinas a 90°, de 75x75 mm, formado por: un perfil de aluminio, tornillos y chazos de expansión, protección de vinilo de 2 mm de espesor, de color azul, Euroclase B-s1, d0 de reacción al fuego, clips y tapas de ABS para remate en sus extremos. (material) | 1.05 | 207438.71 | 217810.646 |
| mo011 | h | Oficial 1ª montador. (mano de obra) | 0.06 | 26179.17 | 1570.750 |
| mo080 | h | Ayudante montador. (mano de obra) | 0.06 | 19044.65 | 1142.679 |
| % | % | Herramienta menor | 2 % | 220524.075 | 4410.482 |
|  |  | Costes directos |  |  | 224934.557 |
