# Cerramiento natural de mimbre, calidad extra

- Propiedad del archivo: CYPE INGENIEROS, S.A.
- Formato: FIEBDC-3/2002
- Ámbito geográfico: Colombia
- Divisa: COP
- Costes indirectos: 3.00 %
- Gastos generales: 13.00 %
- Beneficio industrial: 6.00 %
- IVA: 16.00 %

**UJV020** m² Cerramiento natural de mimbre, calidad extra.
Formación de cerramiento natural de mimbre, calidad extra, tejido con alambre galvanizado, suministrado en rollos de uno a dos metros de altura, sujeto con alambre galvanizado sobre un soporte existente (no incluido en este precio). Completamente terminado.
Incluye: Colocación del cerramiento natural y sujeción con alambre galvanizado.
Criterio de medición de proyecto: Superficie medida según documentación gráfica de Proyecto.
Criterio de medición de obra: Se medirá la superficie realmente ejecutada según especificaciones de Proyecto.

| Código | Ud | Descripción | Rendimiento | Precio | Importe |
|---|---|---|---|---|---|
| mt48cnj030b | m² | Mimbre natural extra cosido, H=1-2 m. (material) | 1.000 | 15076.79 | 15076.79 |
| mt08var050 | kg | Alambre galvanizado para atar, de 1,30 mm de diámetro. (material) | 0.100 | 2139.94 | 213.99 |
| mo040 | h | Oficial 1ª jardinero. (mano de obra) | 0.247 | 19843.71 | 4901.40 |
| mo115 | h | Peón jardinero. (mano de obra) | 0.247 | 14022.65 | 3463.59 |
| % | % | Herramienta menor | 2 % | 23655.77 | 473.12 |
|  |  | Costes directos |  |  | 24128.89 |
