# Dispositivo de anclaje para empotrar en suelo

- Propiedad del archivo: CYPE INGENIEROS, S.A.
- Formato: FIEBDC-3/2002
- Ámbito geográfico: Colombia
- Divisa: COP
- Costes indirectos: 3.00 %
- Gastos generales: 13.00 %
- Beneficio industrial: 6.00 %
- IVA: 16.00 %

**YCL210** Ud Dispositivo de anclaje para empotrar en suelo, de 500 mm de longitud, formado por cinta de poliéster; 1 gaza en un extremo y 1 argolla en el otro extremo, fijado, por el extremo de la gaza y antes del fundido, a una barra corrugada de acero Grado 60 (fy=4200 kg/cm²) embebida en la viga de la estructura de concreto armado, de 12 mm de diámetro mínimo y 100 mm mm de longitud mínima, para asegurar a un operario.
Dispositivo de anclaje para empotrar en suelo, de 500 mm de longitud, formado por cinta de poliéster; 1 gaza en un extremo y 1 argolla en el otro extremo, fijado, por el extremo de la gaza y antes del fundido, a una barra corrugada de acero Grado 60 (fy=4200 kg/cm²) embebida en la viga de la estructura de concreto armado, de 12 mm de diámetro mínimo y 100 mm mm de longitud mínima, para asegurar a un operario.
Criterio de medición de proyecto: Número de unidades previstas, según Estudio o Estudio Básico de Seguridad y Salud.
Criterio de medición de obra: Se medirá el número de unidades realmente colocadas según especificaciones de Estudio o Estudio Básico de Seguridad y Salud.

| Código | Ud | Descripción | Rendimiento | Precio | Importe |
|---|---|---|---|---|---|
| mt50spd020a | Ud | Dispositivo de anclaje para empotrar en suelo, de 500 mm de longitud, formado por cinta de poliéster; 1 gaza en un extremo y 1 argolla en el otro extremo, clase A2, fijado, por el extremo de la gaza y antes del fundido, a una barra corrugada de acero Grado 60 (fy=4200 kg/cm²) embebida en la viga de la estructura de concreto armado, de 12 mm de diámetro mínimo y 100 mm mm de longitud mínima. (material) | 1.000 | 9529.33 | 9529.33 |
| mt07aco060a | kg | Acero en barras corrugadas, Grado 60 (fy=4200 kg/cm²), de varios diámetros, según NTC 2289 y ASTM A 706. (material) | 0.100 | 1833.54 | 183.35 |
| mo120 | h | Peón Seguridad y Salud. (mano de obra) | 0.131 | 9932.90 | 1301.21 |
| % | % | Herramienta menor | 2 % | 11013.89 | 220.28 |
|  |  | Costes directos |  |  | 11234.17 |
