# Sistema de control Aidoo

- Propiedad del archivo: CYPE Ingenieros S.A.
- Formato: FIEBDC-3/2016
- Programa: Generador de precios de la construcción. CYPE Ingenieros, S.A.
- Fecha: 19/06/2024
- Ámbito geográfico: Colombia
- Divisa: COP
- Costes indirectos: 3 %
- Gastos generales: 13 %
- Beneficio industrial: 6 %
- IVA: 16 %

## I Instalaciones

### IB Sistemas de climatización

#### IBZ Sistema Airzone

**IBZ050** Ud Sistema de control Aidoo.
Pasarela para control de equipo Baxi R32 a través de la App Airzone Aidoo para smartphones y tablets, Aidoo Wi-Fi AZAI6WSCBA1 "AIRZONE", con conexión inalámbrica mediante Wi-Fi 2.4 GHz, control del encendido y apagado, de la temperatura de consigna, del modo de funcionamiento y de la velocidad del ventilador, lectura de avisos y errores, programación horaria, multiusuario y multisesión, integración con Amazon Alexa y Google Assistant para control por voz, función Airtools para diagnóstico remoto inteligente, comunicaciones con otros sistemas de control externo mediante puerto con protocolo de comunicación Modbus y alimentación desde la unidad interior del equipo.
Incluye: Replanteo. Colocación y fijación. Conexionado.
Criterio de medición de proyecto: Número de unidades previstas, según documentación gráfica de Proyecto.
Criterio de medición de obra: Se medirá el número de unidades realmente ejecutadas según especificaciones de Proyecto.

| Código | Ud | Descripción | Rendimiento | Precio | Importe |
|---|---|---|---|---|---|
| mt42air730aa | Ud | Pasarela para control de equipo Baxi R32 a través de la App Airzone Aidoo para smartphones y tablets, Aidoo Wi-Fi AZAI6WSCBA1 "AIRZONE", con conexión inalámbrica mediante Wi-Fi 2.4 GHz, control del encendido y apagado, de la temperatura de consigna, del modo de funcionamiento y de la velocidad del ventilador, lectura de avisos y errores, programación horaria, multiusuario y multisesión, integración con Amazon Alexa y Google Assistant para control por voz, función Airtools para diagnóstico remoto inteligente, comunicaciones con otros sistemas de control externo mediante puerto con protocolo de comunicación Modbus y alimentación desde la unidad interior del equipo. (material) | 1 | 848385.11 | 848385.110 |
| mo005 | h | Oficial 1ª instalador de climatización. (mano de obra) | 0.339 | 26179.17 | 8874.739 |
| mo104 | h | Ayudante instalador de climatización. (mano de obra) | 0.226 | 19008.41 | 4295.901 |
| % | % | Herramienta menor | 2 % | 861555.750 | 17231.115 |
|  |  | Costes directos |  |  | 878786.865 |

## Recursos

**mt42air730aa** Ud Pasarela para control de equipo Baxi R32 a través de la App Airzone Aidoo para smartphones y tablets
Datos técnicos: Coste energético 0.020 MJ; Emisión de CO2 0.032 kg
Residuos:
- embalaje: re150101 Envases de papel y cartón. (componente de residuo); rendimiento 0.037 kg; Código LER 15 01 01; Masa del elemento 1 kg; Volumen 0.001333 m3
