# Sistema centralizado de control Flexa

- Propiedad del archivo: CYPE INGENIEROS, S.A.
- Formato: FIEBDC-3/2002
- Ámbito geográfico: Colombia
- Divisa: COP
- Costes indirectos: 3.00 %
- Gastos generales: 13.00 %
- Beneficio industrial: 6.00 %
- IVA: 16.00 %

## I Instalaciones

### IB Sistemas de climatización

#### IBZ Sistema Airzone

**IBZ003** Ud Sistema centralizado de control Flexa.
Sistema centralizado de control Flexa 4.0 "AIRZONE", formado por placa central de sistema, AZCE8CB1MOT con control y gestión del estado de los termostatos de cada una de las zonas, con un máximo de 8 zonas, salidas de alimentación para elementos motorizados, con un máximo de 8 motores, control de proporcionalidad para compuertas motorizadas (5 pasos de regulación), salidas de relés para dentención-marcha de equipo y ventilación mecánica controlada (VMC), gestión de pasarelas de control de equipos de expansión directa, comunicación con otras centrales y equipos de control integral de la instalación, comunicaciones con otros sistemas de control externo mediante puerto con protocolo de comunicación Modbus para integración en el sistema de gestión de edificios (BMS), directa o con pasarelas KNX, BACnet o Lutron, con, cabezales termostáticos, cable eléctrico con conductor de cobre electrolítico recocido sin estañar, de 2x0,5+2x0,22 mm² de sección, AZX6CABLEBUS15, cable eléctrico con conductor de cobre electrolítico de clase 5, de 2x0,75 mm² de sección, AZX6CABLERN100.
Incluye: Replanteo. Colocación y fijación de la central del sistema. Colocación y fijación de los accesorios. Tendido y fijación del tubo de protección del cableado. Tendido del cableado. Conexionado eléctrico.
Criterio de medición de proyecto: Número de unidades previstas, según documentación gráfica de Proyecto.
Criterio de medición de obra: Se medirá el número de unidades realmente ejecutadas según especificaciones de Proyecto.

| Código | Ud | Descripción | Rendimiento | Precio | Importe |
|---|---|---|---|---|---|
| mt42air610a | Ud | Placa central de sistema, AZCE8CB1MOT "AIRZONE", con control y gestión del estado de los termostatos de cada una de las zonas, con un máximo de 8 zonas, salidas de alimentación para elementos motorizados, con un máximo de 8 motores, control de proporcionalidad para compuertas motorizadas (5 pasos de regulación), salidas de relés para dentención-marcha de equipo y ventilación mecánica controlada (VMC), gestión de pasarelas de control de equipos de expansión directa, comunicación con otras centrales y equipos de control integral de la instalación, comunicaciones con otros sistemas de control externo mediante puerto con protocolo de comunicación Modbus para integración en el sistema de gestión de edificios (BMS), directa o con pasarelas KNX, BACnet o Lutron. (material) | 1.000 | 1615394.62 | 1615394.62 |
| mt35aia010a | m | Tubo curvable de PVC, corrugado, de color negro, de 16 mm de diámetro nominal, para canalización empotrada en obra de mampostería (paredes y techos). Resistencia a la compresión 320 N, resistencia al impacto 1 julio, temperatura de trabajo -5°C hasta 60°C, con grado de protección IP545, no propagador de la llama. (material) | 20.000 | 1988.06 | 39761.20 |
| mt42air900a | m | Cable eléctrico con conductor de cobre electrolítico recocido sin estañar, de 2x0,5+2x0,22 mm² de sección, AZX6CABLEBUS15 "AIRZONE", con aislamiento de PVC/A, suministrado en rollos de 15 m (material) | 10.000 | 6246.19 | 62461.90 |
| mt42air905a | m | Cable eléctrico con conductor de cobre electrolítico de clase 5, de 2x0,75 mm² de sección, AZX6CABLERN100 "AIRZONE", con aislamiento de PVC tipo TI-2, suministrado en rollos de 100 m. (material) | 10.000 | 3160.56 | 31605.60 |
| mo005 | h | Oficial 1ª instalador de climatización. (mano de obra) | 0.488 | 27359.16 | 13351.27 |
| mo104 | h | Ayudante instalador de climatización. (mano de obra) | 0.391 | 19865.18 | 7767.29 |
| % | % | Herramienta menor | 2 % | 1770341.88 | 35406.84 |
|  |  | Costes directos |  |  | 1805748.72 |
