# Fancoil de techo, sistema de dos tubos, con distribución por ductos

- Propiedad del archivo: CYPE INGENIEROS, S.A.
- Formato: FIEBDC-3/2002
- Ámbito geográfico: Colombia
- Divisa: COP
- Costes indirectos: 3.00 %
- Gastos generales: 13.00 %
- Beneficio industrial: 6.00 %
- IVA: 16.00 %

## I Instalaciones

### IC Calefacción, refrigeración, climatización y A.C.S.

#### ICF Unidades no autónomas para climatización

**ICF010** Ud Fancoil de techo, sistema de dos tubos, con distribución por ductos.
Fancoil horizontal de techo sin envolvente, sistema de dos tubos, modelo FWS02ATN "DAIKIN", potencia frigorífica total 2,58 kW, potencia frigorífica sensible 1,89 kW (temperatura de bulbo seco del aire interior 27°C, temperatura de bulbo húmedo del aire interior 19°C, temperatura de entrada del agua 7°C, salto térmico 5°C), potencia calorífica 2,93 kW (temperatura de bulbo seco del aire interior 20°C, temperatura de entrada del agua 50°C), caudal de aire 560 m³/h, dimensiones 224x584x535 mm, peso 17 kg, potencia sonora 62 dBA, con ventilador con motor tipo EC Inverter, alimentación monofásica (230V/50Hz), y filtro de aire lavable de fácil extracción. Regulación: termostato electrónico, con programación semanal, bus de comunicación RS-485 y posibilidad de configuración como maestro o esclavo, modelo FWECSAC; tarjeta electrónica de potencia, modelo FWECSAP. Accesorios: válvula de 2 vías, modelo E2MV2B07A6. Incluso elementos para suspensión del techo. Totalmente montado, conexionado y puesto en marcha por la empresa instaladora para la comprobación de su correcto funcionamiento.
Incluye: Replanteo de la unidad. Colocación y fijación de la unidad. Conexionado con las redes de conducción de agua, eléctrica, de recogida de condensados, y de ductos. Puesta en marcha.
Criterio de medición de proyecto: Número de unidades previstas, según documentación gráfica de Proyecto.
Criterio de medición de obra: Se medirá el número de unidades realmente ejecutadas según especificaciones de Proyecto.

| Código | Ud | Descripción | Rendimiento | Precio | Importe |
|---|---|---|---|---|---|
| mt42dai779ab | Ud | Fancoil horizontal de techo sin envolvente, sistema de dos tubos, modelo FWS02ATN "DAIKIN", potencia frigorífica total 2,58 kW, potencia frigorífica sensible 1,89 kW (temperatura de bulbo seco del aire interior 27°C, temperatura de bulbo húmedo del aire interior 19°C, temperatura de entrada del agua 7°C, salto térmico 5°C), potencia calorífica 2,93 kW (temperatura de bulbo seco del aire interior 20°C, temperatura de entrada del agua 50°C), caudal de aire 560 m³/h, dimensiones 224x584x535 mm, peso 17 kg, potencia sonora 62 dBA, con ventilador con motor tipo EC Inverter, alimentación monofásica (230V/50Hz), y filtro de aire lavable de fácil extracción. (material) | 1.000 | 3288223.66 | 3288223.66 |
| mt42dai875c | Ud | Válvula de 2 vías, modelo E2MV2B07A6 "DAIKIN", con kit de montaje. (material) | 1.000 | 672857.15 | 672857.15 |
| mt42dai881b | Ud | Termostato electrónico, con programación semanal, bus de comunicación RS-485 y posibilidad de configuración como maestro o esclavo, modelo FWECSAC "DAIKIN", comunicación con cable apantallado a dos hilos entre el termostato y la placa electrónica a instalar en el fancoil. (material) | 1.000 | 789875.80 | 789875.80 |
| mt37sve010b | Ud | Válvula de esfera de latón niquelado para roscar de 1/2". (material) | 2.000 | 13306.64 | 26613.28 |
| mt42dai884a | Ud | Tarjeta electrónica de potencia, modelo FWECSAP "DAIKIN", para instalación en el fancoil. (material) | 1.000 | 1053167.72 | 1053167.72 |
| mt35aia090aa | m | Tubo rígido de PVC, enchufable, curvable en caliente, de color negro, de 16 mm de diámetro nominal, para canalización fija en superficie. Resistencia a la compresión 1250 N, resistencia al impacto 2 julios, temperatura de trabajo -5°C hasta 60°C, con grado de protección IP547, propiedades eléctricas: aislante, no propagador de la llama. Incluso abrazaderas, elementos de sujeción y accesorios (curvas, manguitos, tes, codos y curvas flexibles). (material) | 5.000 | 6648.84 | 33244.20 |
| mt42dai900 | m | Cable bus de 2 hilos, de 0,5 mm² de sección por hilo (material) | 5.000 | 4680.74 | 23403.70 |
| mt42www090 | Ud | Kit de soportes para suspensión del techo, formado por cuatro varillas roscadas de acero galvanizado, con sus chazos, tuercas y arandelas correspondientes. (material) | 1.000 | 128720.50 | 128720.50 |
| mo005 | h | Oficial 1ª instalador de climatización. (mano de obra) | 3.013 | 26179.17 | 78877.84 |
| mo104 | h | Ayudante instalador de climatización. (mano de obra) | 3.013 | 19008.41 | 57272.34 |
| % | % | Herramienta menor | 2 % | 6152256.19 | 123045.12 |
|  |  | Costes directos |  |  | 6275301.31 |
