# Fancoil de cassette, sistema de dos tubos

- Propiedad del archivo: CYPE INGENIEROS, S.A.
- Formato: FIEBDC-3/2002
- Ámbito geográfico: Colombia
- Divisa: COP
- Costes indirectos: 3.00 %
- Gastos generales: 13.00 %
- Beneficio industrial: 6.00 %
- IVA: 16.00 %

## I Instalaciones

### IC Calefacción, refrigeración, climatización y A.C.S.

#### ICF Unidades no autónomas para climatización

**ICF050** Ud Fancoil de cassette, sistema de dos tubos.
Fancoil de cassette, de 4 vías, sistema de dos tubos, modelo FWI02ATN "DAIKIN", potencia frigorífica total 3,27 kW, potencia frigorífica sensible 2,91 kW (temperatura de bulbo seco del aire interior 27°C, temperatura de bulbo húmedo del aire interior 19°C, temperatura de entrada del agua 7°C, salto térmico 5°C), potencia calorífica 4,22 kW (temperatura de bulbo seco del aire interior 20°C, temperatura de entrada del agua 50°C), caudal de aire 849 m³/h, dimensiones 298x575x575 mm, peso 23 kg, potencia sonora 60 dBA, alimentación monofásica (230V/50Hz), con ventilador con motor tipo EC Inverter, panel decorativo FPAN02A, bomba de drenaje, y posibilidad de entrada de aire exterior. Regulación: termostato electrónico, con programación semanal, bus de comunicación RS-485 y posibilidad de configuración como maestro o esclavo, modelo FWECSAC; tarjeta electrónica de potencia, modelo FWECSAP. Accesorios: válvula de 2 vías, modelo E2C2V02A. Incluso elementos para suspensión del techo. Totalmente montado, conexionado y puesto en marcha por la empresa instaladora para la comprobación de su correcto funcionamiento.
Incluye: Replanteo de la unidad. Colocación y fijación de la unidad. Conexionado con las redes de conducción de agua, eléctrica y de recogida de condensados. Puesta en marcha.
Criterio de medición de proyecto: Número de unidades previstas, según documentación gráfica de Proyecto.
Criterio de medición de obra: Se medirá el número de unidades realmente ejecutadas según especificaciones de Proyecto.

| Código | Ud | Descripción | Rendimiento | Precio | Importe |
|---|---|---|---|---|---|
| mt42dai783aa | Ud | Fancoil de cassette, de 4 vías, sistema de dos tubos, modelo FWI02ATN "DAIKIN", potencia frigorífica total 3,27 kW, potencia frigorífica sensible 2,91 kW (temperatura de bulbo seco del aire interior 27°C, temperatura de bulbo húmedo del aire interior 19°C, temperatura de entrada del agua 7°C, salto térmico 5°C), potencia calorífica 4,22 kW (temperatura de bulbo seco del aire interior 20°C, temperatura de entrada del agua 50°C), caudal de aire 849 m³/h, dimensiones 298x575x575 mm, peso 23 kg, potencia sonora 60 dBA, alimentación monofásica (230V/50Hz), con ventilador con motor tipo EC Inverter, panel decorativo FPAN02A, bomba de drenaje, y posibilidad de entrada de aire exterior. (material) | 1.000 | 7372174.06 | 7372174.06 |
| mt42dai081c | Ud | Válvula de 2 vías, modelo E2C2V02A "DAIKIN", con kit de montaje. (material) | 1.000 | 702111.82 | 702111.82 |
| mt42dai881b | Ud | Termostato electrónico, con programación semanal, bus de comunicación RS-485 y posibilidad de configuración como maestro o esclavo, modelo FWECSAC "DAIKIN", comunicación con cable apantallado a dos hilos entre el termostato y la placa electrónica a instalar en el fancoil. (material) | 1.000 | 789875.80 | 789875.80 |
| mt42dai884a | Ud | Tarjeta electrónica de potencia, modelo FWECSAP "DAIKIN", para instalación en el fancoil. (material) | 1.000 | 1053167.72 | 1053167.72 |
| mt35aia090aa | m | Tubo rígido de PVC, enchufable, curvable en caliente, de color negro, de 16 mm de diámetro nominal, para canalización fija en superficie. Resistencia a la compresión 1250 N, resistencia al impacto 2 julios, temperatura de trabajo -5°C hasta 60°C, con grado de protección IP547, propiedades eléctricas: aislante, no propagador de la llama. Incluso abrazaderas, elementos de sujeción y accesorios (curvas, manguitos, tes, codos y curvas flexibles). (material) | 5.000 | 6648.84 | 33244.20 |
| mt42dai900 | m | Cable bus de 2 hilos, de 0,5 mm² de sección por hilo (material) | 5.000 | 4680.74 | 23403.70 |
| mt37sve010b | Ud | Válvula de esfera de latón niquelado para roscar de 1/2". (material) | 2.000 | 13306.64 | 26613.28 |
| mt42www090 | Ud | Kit de soportes para suspensión del techo, formado por cuatro varillas roscadas de acero galvanizado, con sus chazos, tuercas y arandelas correspondientes. (material) | 1.000 | 128720.50 | 128720.50 |
| mo005 | h | Oficial 1ª instalador de climatización. (mano de obra) | 3.818 | 26179.17 | 99952.07 |
| mo104 | h | Ayudante instalador de climatización. (mano de obra) | 3.818 | 19008.41 | 72574.11 |
| % | % | Herramienta menor | 2 % | 10301837.26 | 206036.75 |
|  |  | Costes directos |  |  | 10507874.01 |
