# Terminal de ventilación, de pared

- Propiedad del archivo: CYPE INGENIEROS, S.A.
- Formato: FIEBDC-3/2002
- Ámbito geográfico: Colombia
- Divisa: COP
- Costes indirectos: 3.00 %
- Gastos generales: 13.00 %
- Beneficio industrial: 6.00 %
- IVA: 16.00 %

## I Instalaciones

### IV Ventilación

#### IVM Ventilación mecánica

**IVM028** Ud Terminal de ventilación, de pared.
Terminal de ventilación, de pared, DucoFlex "DAIKIN", de 310x285x300 mm, color blanco RAL 9010, con malla de protección contra la entrada de hojas y pájaros y cuello de conexión para ducto de admisión o extracción de 160 mm de diámetro interior.
Incluye: Replanteo. Colocación.
Criterio de medición de proyecto: Número de unidades previstas, según documentación gráfica de Proyecto.
Criterio de medición de obra: Se medirá el número de unidades realmente ejecutadas según especificaciones de Proyecto.

| Código | Ud | Descripción | Rendimiento | Precio | Importe |
|---|---|---|---|---|---|
| mt42dai985a | Ud | Terminal de ventilación, de pared, DucoFlex "DAIKIN", de 310x285x300 mm, color blanco RAL 9010, con malla de protección contra la entrada de hojas y pájaros y cuello de conexión para ducto de admisión o extracción de 160 mm de diámetro interior. (material) | 1.000 | 1135458.54 | 1135458.54 |
| mo005 | h | Oficial 1ª instalador de climatización. (mano de obra) | 0.169 | 28562.29 | 4827.03 |
| mo104 | h | Ayudante instalador de climatización. (mano de obra) | 0.169 | 20736.29 | 3504.43 |
| % | % | Herramienta menor | 2 % | 1143790.00 | 22875.80 |
|  |  | Costes directos |  |  | 1166665.80 |
