# Unidad aire-agua, bomba de calor aerotérmica, para producción de A.C.S

- Propiedad del archivo: CYPE Ingenieros S.A.
- Formato: FIEBDC-3/2016
- Programa: Generador de precios de la construcción. CYPE Ingenieros, S.A.
- Fecha: 19/06/2024
- Ámbito geográfico: Colombia
- Divisa: COP
- Costes indirectos: 3 %
- Gastos generales: 13 %
- Beneficio industrial: 6 %
- IVA: 16 %

## I Instalaciones

### IC Calefacción, refrigeración, climatización y A.C.S.

#### ICA Agua caliente

**ICA050** Ud Unidad aire-agua, bomba de calor aerotérmica, para producción de A.C.S..
Bomba de calor aerotérmica, aire-agua, para producción de A.C.S., serie Altherma Monobloc, modelo EKHHE200PCV37 "DAIKIN", para gas refrigerante R-134a, potencia calorífica nominal 1,82 kW, consumo eléctrico nominal 0,43 kW, acumulador de A.C.S. de 190 litros, perfil de consumo L, clase de eficiencia energética A+, diámetro 621 mm, altura 1607 mm, peso 96 kg, potencia sonora 53 dBA, alimentación monofásica (230V/50Hz), límites operativos: entrada de aire entre -7°C y 38°C, salida de agua entre 25°C y 70°C, con compresor rotativo, con serpentín para apoyo con sistema de captación solar térmica y resistencia eléctrica de apoyo de 1,5 kW. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42dai326e | Ud | Bomba de calor aerotérmica, aire-agua, para producción de A.C.S., serie Altherma Monobloc, modelo EKHHE200PCV37 "DAIKIN", para gas refrigerante R-134a, potencia calorífica nominal 1,82 kW, consumo eléctrico nominal 0,43 kW, acumulador de A.C.S. de 190 litros, perfil de consumo L, clase de eficiencia energética A+, diámetro 621 mm, altura 1607 mm, peso 96 kg, potencia sonora 53 dBA, alimentación monofásica (230V/50Hz), límites operativos: entrada de aire entre -7°C y 38°C, salida de agua entre 25°C y 70°C, con compresor rotativo, con serpentín para apoyo con sistema de captación solar térmica y resistencia eléctrica de apoyo de 1,5 kW. (material) | 1 | 18711279.859999999 | 18711279.860 |
| mt37sve010d | Ud | Válvula de esfera de latón niquelado para roscar de 1". (material) | 2 | 32692.59 | 65385.180 |
| mt37sve010c | Ud | Válvula de esfera de latón niquelado para roscar de 3/4". (material) | 2 | 19646.87 | 39293.740 |
| mo005 | h | Oficial 1ª instalador de climatización. (mano de obra) | 0.822 | 26179.17 | 21519.278 |
| mo104 | h | Ayudante instalador de climatización. (mano de obra) | 0.822 | 19008.41 | 15624.913 |
| % | % | Herramienta menor | 2 % | 18853102.971 | 377062.059 |
|  |  | Costes directos |  |  | 19230165.030 |

## Recursos

**mt37sve010d** Ud Válvula de esfera de latón niquelado para roscar de 1"
Datos técnicos: Coste energético 843.399 MJ; Emisión de CO2 56.701 kg
Residuos:
- embalaje: re150101 Envases de papel y cartón. (componente de residuo); rendimiento 0.072 kg; Código LER 15 01 01; Masa del elemento 1 kg; Volumen 0.001333 m3

**mt37sve010c** Ud Válvula de esfera de latón niquelado para roscar de 3/4"
Datos técnicos: Coste energético 720.409 MJ; Emisión de CO2 48.441 kg
Residuos:
- embalaje: re150101 Envases de papel y cartón; rendimiento 0.072 kg
