# Unidad interior de aire acondicionado, de techo con descarga directa

- Propiedad del archivo: CYPE Ingenieros S.A.
- Formato: FIEBDC-3/2016
- Programa: Generador de precios de la construcción. CYPE Ingenieros, S.A.
- Fecha: 19/06/2024
- Ámbito geográfico: Colombia
- Divisa: COP
- Costes indirectos: 3 %
- Gastos generales: 13 %
- Beneficio industrial: 6 %
- IVA: 16 %

## I Instalaciones

### IC Calefacción, refrigeración, climatización y A.C.S.

#### ICN Unidades autónomas de climatización

**ICN115** Ud Unidad interior de aire acondicionado, de techo con descarga directa.
Unidad interior de aire acondicionado, de techo con descarga directa, sistema aire-aire multi-split, gama Sky Air, modelo FHA125A "DAIKIN", para gas R-32/R-410A, potencia frigorífica nominal 12,1 kW (temperatura de bulbo seco en el interior 27°C, temperatura de bulbo húmedo en el interior 19°C, temperatura de bulbo seco en el exterior 35°C), potencia calorífica nominal 13,5 kW (temperatura de bulbo seco en el interior 20°C, temperatura de bulbo seco en el exterior 7°C, temperatura de bulbo húmedo en el exterior 6°C), diámetro de conexión de la tubería de líquido 3/8", diámetro de conexión de la tubería de gas 5/8", alimentación monofásica (230V/50Hz), con, caudal de aire en refrigeración a velocidad alta/media/baja: 31/27/23 m³/min, caudal de aire en calefacción a velocidad alta/media/baja: 31/27/23 m³/min, dimensiones 235x1590x690 mm, peso 38 kg, presión sonora en refrigeración a velocidad alta/media/baja: 44/41/37 dBA, presión sonora en calefacción a velocidad alta/media/baja: 44/41/37 dBA, potencia sonora 62 dBA, con señal de limpieza de filtro, filtro de aire de succión y bomba de drenaje. Regulación: control remoto, modelo BRC1E53A.
Criterio de valoración económica: El precio no incluye la canalización ni el cableado eléctrico de alimentación.
Incluye: Replanteo. Colocación y fijación. Conexión a las líneas frigoríficas. Conexión a la red eléctrica. Colocación y fijación del tubo entre la unidad interior y el control remoto por cable. Tendido de cables entre la unidad interior y el control remoto por cable. Conexionado de cables entre la unidad interior y el control remoto por cable. Conexión a la red de desagüe. Puesta en marcha.
Criterio de medición de proyecto: Número de unidades previstas, según documentación gráfica de Proyecto.
Criterio de medición de obra: Se medirá el número de unidades realmente ejecutadas según especificaciones de Proyecto.

| Código | Ud | Descripción | Rendimiento | Precio | Importe |
|---|---|---|---|---|---|
| mt42dai066f | Ud | Unidad interior de aire acondicionado, de techo con descarga directa, sistema aire-aire multi-split, gama Sky Air, modelo FHA125A "DAIKIN", para gas R-32/R-410A, potencia frigorífica nominal 12,1 kW (temperatura de bulbo seco en el interior 27°C, temperatura de bulbo húmedo en el interior 19°C, temperatura de bulbo seco en el exterior 35°C), potencia calorífica nominal 13,5 kW (temperatura de bulbo seco en el interior 20°C, temperatura de bulbo seco en el exterior 7°C, temperatura de bulbo húmedo en el exterior 6°C), diámetro de conexión de la tubería de líquido 3/8", diámetro de conexión de la tubería de gas 5/8", alimentación monofásica (230V/50Hz), con, caudal de aire en refrigeración a velocidad alta/media/baja: 31/27/23 m³/min, caudal de aire en calefacción a velocidad alta/media/baja: 31/27/23 m³/min, dimensiones 235x1590x690 mm, peso 38 kg, presión sonora en refrigeración a velocidad alta/media/baja: 44/41/37 dBA, presión sonora en calefacción a velocidad alta/media/baja: 44/41/37 dBA, potencia sonora 62 dBA, con señal de limpieza de filtro, filtro de aire de succión y bomba de drenaje. (material) | 1 | 11543888.42 | 11543888.420 |
| mt42dai514a | Ud | Control remoto, modelo BRC1E53A "DAIKIN", con programación semanal, función marcha/dentención, cambio de modo de funcionamiento, ajuste de la temperatura de consigna, selección de la velocidad del ventilador, visualización de señal en el receptor, reseteo de filtro sucio en el mando, cambio de orientación de las lamas y sonda de temperatura ambiente. (material) | 1 | 579242.25 | 579242.250 |
| mt42dai900 | m | Cable bus de 2 hilos, de 0,5 mm² de sección por hilo (material) | 3 | 4680.74 | 14042.220 |
| mt35aia090aa | m | Tubo rígido de PVC, enchufable, curvable en caliente, de color negro, de 16 mm de diámetro nominal, para canalización fija en superficie. Resistencia a la compresión 1250 N, resistencia al impacto 2 julios, temperatura de trabajo -5°C hasta 60°C, con grado de protección IP547, propiedades eléctricas: aislante, no propagador de la llama. Incluso abrazaderas, elementos de sujeción y accesorios (curvas, manguitos, tes, codos y curvas flexibles). (material) | 3 | 6648.84 | 19946.520 |
| mo005 | h | Oficial 1ª instalador de climatización. (mano de obra) | 1.129 | 26179.17 | 29556.283 |
| mo104 | h | Ayudante instalador de climatización. (mano de obra) | 1.129 | 19008.41 | 21460.495 |
| % | % | Herramienta menor | 2 % | 12208136.188 | 244162.724 |
|  |  | Costes directos |  |  | 12452298.912 |

Residuos:
- colocación: mt42dai900 Cable bus de 2 hilos, de 0,5 mm² de sección por hilo; factor de residuo 0.0165111
- colocación: mt35aia090aa; factor de residuo 0.0275

## Recursos

**mt42dai066f** Ud Unidad interior de aire acondicionado
Datos técnicos: Coste energético 1753.343 MJ; Emisión de CO2 119.974 kg
Residuos:
- embalaje: re150101 Envases de papel y cartón. (componente de residuo); rendimiento 0.18 kg; Código LER 15 01 01; Masa del elemento 1 kg; Volumen 0.001333 m3
- embalaje: re170203 Plástico. (componente de residuo); rendimiento 0.09 kg; Código LER 17 02 03; Masa del elemento 1 kg; Volumen 0.001667 m3

**mt42dai900** m Cable bus de 2 hilos, de 0,5 mm² de sección por hilo
Datos técnicos: Coste energético 1.694 MJ; Emisión de CO2 0.087 kg; Código LER 17 04 11; Masa del elemento 0.045 kg; Volumen 0.00003 m3
Residuos:
- embalaje: re150101 Envases de papel y cartón; rendimiento 0.065 kg

**mt35aia090aa** m Tubo rígido de PVC
Datos técnicos: Coste energético 11.626 MJ; Emisión de CO2 0.577 kg; Código LER 17 02 03; Masa del elemento 0.12 kg; Volumen 0.0002 m3
