# Sombrerete

- Propiedad del archivo: CYPE Ingenieros S.A.
- Formato: FIEBDC-3/2016
- Programa: Generador de precios de la construcción. CYPE Ingenieros, S.A.
- Fecha: 14/10/2024
- Ámbito geográfico: Colombia
- Divisa: COP
- Costes indirectos: 3 %
- Gastos generales: 13 %
- Beneficio industrial: 6 %
- IVA: 16 %

## I Instalaciones

### IV Ventilación

#### IVM Ventilación mecánica

**IVM060** Ud Sombrerete.
Sombrerete con caperuza rotativa, de lámina galvanizada, DucoFlex "DAIKIN", color teja, con malla de protección contra la entrada de hojas y pájaros, babero de plomo y cuello de conexión a ducto de 160 mm de diámetro interior.
Incluye: Replanteo. Colocación.
Criterio de medición de proyecto: Número de unidades previstas, según documentación gráfica de Proyecto.
Criterio de medición de obra: Se medirá el número de unidades realmente ejecutadas según especificaciones de Proyecto.

| Código | Ud | Descripción | Rendimiento | Precio | Importe |
|---|---|---|---|---|---|
| mt42dai986a | Ud | Sombrerete con caperuza rotativa, de lámina galvanizada, DucoFlex "DAIKIN", color teja, con malla de protección contra la entrada de hojas y pájaros, babero de plomo y cuello de conexión a ducto de 160 mm de diámetro interior. (material) | 1 | 983283.68 | 983283.680 |
| mo020 | h | Oficial 1ª obra blanca. (mano de obra) | 0.175 | 26625.25 | 4659.419 |
| mo112 | h | Ayudante entendido. (mano de obra) | 0.087 | 19489.54 | 1695.590 |
| % | % | Herramienta menor | 2 % | 989638.689 | 19792.774 |
|  |  | Costes directos |  |  | 1009431.463 |
