# Unidad exterior de aire acondicionado, sistema aire-aire multi-split

- Propiedad del archivo: CYPE Ingenieros S.A.
- Formato: FIEBDC-3/2016
- Programa: Generador de precios de la construcción. CYPE Ingenieros, S.A.
- Fecha: 19/06/2024
- Ámbito geográfico: Colombia
- Divisa: COP
- Costes indirectos: 3 %
- Gastos generales: 13 %
- Beneficio industrial: 6 %
- IVA: 16 %

## I Instalaciones

### IC Calefacción, refrigeración, climatización y A.C.S.

#### ICN Unidades autónomas de climatización

**ICN150** Ud Unidad exterior de aire acondicionado, sistema aire-aire multi-split.
Unidad exterior de aire acondicionado, sistema aire-aire multi-split, bomba de calor, gama Sky Air, serie Alpha, modelo RZAG140NV1 "DAIKIN", para gas R-32, potencia frigorífica nominal 14 kW (temperatura de bulbo seco en el interior 27°C, temperatura de bulbo húmedo en el interior 19°C, temperatura de bulbo seco en el exterior 35°C), potencia calorífica nominal 16 kW (temperatura de bulbo seco en el interior 20°C, temperatura de bulbo seco en el exterior 7°C, temperatura de bulbo húmedo en el exterior 6°C), compresor swing, alimentación monofásica (230V/50Hz), caudal de aire en refrigeración 87 m³/min, caudal de aire en calefacción 87 m³/min, presión sonora en refrigeración 50 dBA, presión sonora en calefacción 52 dBA, potencia sonora 70 dBA, dimensiones 870x1100x460 mm, peso 95 kg, longitud máxima de tubería 85 m, diferencia máxima de altura entre la unidad exterior y la unidad interior 30 m. Incluso elementos antivibratorios y soportes de pared.
Criterio de valoración económica: El precio no incluye la canalización ni el cableado eléctrico de alimentación.
Incluye: Replanteo. Colocación y fijación. Conexión a las líneas frigoríficas. Conexión a la red eléctrica. Conexión a la red de desagüe. Puesta en marcha.
Criterio de medición de proyecto: Número de unidades previstas, según documentación gráfica de Proyecto.
Criterio de medición de obra: Se medirá el número de unidades realmente ejecutadas según especificaciones de Proyecto.

| Código | Ud | Descripción | Rendimiento | Precio | Importe |
|---|---|---|---|---|---|
| mt42dai048d | Ud | Unidad exterior de aire acondicionado, sistema aire-aire multi-split, bomba de calor, gama Sky Air, serie Alpha, modelo RZAG140NV1 "DAIKIN", para gas R-32, potencia frigorífica nominal 14 kW (temperatura de bulbo seco en el interior 27°C, temperatura de bulbo húmedo en el interior 19°C, temperatura de bulbo seco en el exterior 35°C), potencia calorífica nominal 16 kW (temperatura de bulbo seco en el interior 20°C, temperatura de bulbo seco en el exterior 7°C, temperatura de bulbo húmedo en el exterior 6°C), compresor swing, alimentación monofásica (230V/50Hz), caudal de aire en refrigeración 87 m³/min, caudal de aire en calefacción 87 m³/min, presión sonora en refrigeración 50 dBA, presión sonora en calefacción 52 dBA, potencia sonora 70 dBA, dimensiones 870x1100x460 mm, peso 95 kg, longitud máxima de tubería 85 m, diferencia máxima de altura entre la unidad exterior y la unidad interior 30 m. (material) | 1 | 30138149.640000001 | 30138149.640 |
| mt42dai613a | Ud | Kit de distribución de tuberías, para la línea frigorífica de líquido y de gas, modelo KHRQ22M20TA "DAIKIN". (material) | 1 | 1047316.79 | 1047316.790 |
| mt42www085 | Ud | Kit de soportes de pared, formado por juego de escuadras de 50x45 cm y cuatro amortiguadores de caucho, con sus chazos, tornillos, tuercas y arandelas correspondientes. (material) | 1 | 110582.61 | 110582.610 |
| mo005 | h | Oficial 1ª instalador de climatización. (mano de obra) | 1.212 | 26179.17 | 31729.154 |
| mo104 | h | Ayudante instalador de climatización. (mano de obra) | 1.212 | 19008.41 | 23038.193 |
| % | % | Herramienta menor | 2 % | 31350816.387 | 627016.328 |
|  |  | Costes directos |  |  | 31977832.715 |

## Recursos

**mt42dai048d** Ud Unidad exterior de aire acondicionado
Datos técnicos: Coste energético 4370.133 MJ; Emisión de CO2 299.057 kg
Residuos:
- embalaje: re150101 Envases de papel y cartón. (componente de residuo); rendimiento 0.18 kg; Código LER 15 01 01; Masa del elemento 1 kg; Volumen 0.001333 m3
- embalaje: re170203 Plástico. (componente de residuo); rendimiento 0.09 kg; Código LER 17 02 03; Masa del elemento 1 kg; Volumen 0.001667 m3
